# Chaperon en béton polymère

- Propriété du fichier: CYPE INGENIEROS, S.A.
- Format: FIEBDC-3/2002
- Devise: EUR
- Coûts indirects: 3.00 %
- Frais généraux: 13.00 %
- Bénéfice: 6.00 %
- TVA: 20.00 %

## E Enveloppe et finition extérieure

### EC Éléments complémentaires de façade

#### ECC Chaperons et couvre-poteaux

**ECC050** m Chaperon en béton polymère.
Chaperon en béton polymère à surface polie, avec un angle d'inclinaison de 10°, couleur grise, conception à un pan, de 250x25 mm, avec larmier, pour recouvrement de murs, ancrage métallique en acier inoxydable et grave adhérée à la surface sur sa face inférieure; mise en place avec du mortier-colle flexible et de grande adhérence, C2 S2 sur une couche de régularisation de mortier de ciment, industriel, avec adjuvant hydrofuge, M-15, sur lequel on introduit les ancrages métalliques; et scellement des joints entre pièces et, s'il y a lieu, des assemblages avec les murs, avec mastic de polyuréthane, application préalable de l'apprêt.
Inclut: Préparation de la surface d'appui. Implantation des pièces. Découpe des pièces. Mise en place, aplomb, nivellement et alignement des pièces. Scellement des joints et nettoyage.
Critère pour le métré: Longueur mesurée aux axes, selon documentation graphique du Projet.
Critère pour le mémoire: On mesurera, aux axes, la longueur réellement exécutée selon les spécifications du Projet.

| Code | U | Désignation | Quantité | Prix | Montant |
|---|---|---|---|---|---|
| mt08aaa010a | m³ | Eau. (matériau) | 0.006 | 1.50 | 0.01 |
| mt09mif010la | t | Mortier industriel pour maçonnerie, de ciment, couleur grise, avec adjuvant hydrofuge, catégorie M-15 (résistance à la compression 15 N/mm²), fourni en sacs, selon NF EN 998-2. (matériau) | 0.013 | 73.55 | 0.96 |
| mt20wwa040 | kg | Mortier-colle flexible et de grande adhérence, C2 S2, selon NF EN 12004. (matériau) | 2.400 | 0.50 | 1.20 |
| mt20aho010ee | m | Chaperon en béton polymère à surface polie, avec un angle d'inclinaison de 10°, couleur grise, conception à un pan, de 250x25 mm, avec larmier, pour recouvrement de murs, ancrage métallique en acier inoxydable et grave adhérée à la surface sur sa face inférieure, fournie en pièces jusqu'à 1,3 m de longueur. (matériau) | 1.050 | 25.44 | 26.71 |
| mt20wwa025 | m | Profil en mousse de polyéthylène, de 6 mm de diamètre, pour remplissage des joints. (matériau) | 2.500 | 0.39 | 0.98 |
| mt20wwa035 | U | Cartouche de 250 cm³ d' apprêt pour mastics. (matériau) | 0.041 | 5.35 | 0.22 |
| mt20wwa030 | U | Cartouche de 310 cm³ de mastic de polyuréthane imperméable. (matériau) | 0.082 | 7.32 | 0.60 |
| op00amo010 |  | Rectifieuse ou scie radiale. | 1.000 | 0.00 | 0.00 |
| mo020 | h | Compagnon professionnel III/CP2 construction. (main-d'œuvre) | 0.210 | 29.25 | 6.14 |
| mo113 | h | Ouvrier d'exécution I/OE1 construction. (main-d'œuvre) | 0.245 | 24.51 | 6.00 |
| % | % | Frais de chantier des unités d'ouvrage | 2 % | 42.82 | 0.86 |
|  |  | Coûts directs |  |  | 43.68 |
