# Chaperon préfabriqué, en béton

- Propriété du fichier: CYPE INGENIEROS, S.A.
- Format: FIEBDC-3/2002
- Devise: EUR
- Coûts indirects: 3.00 %
- Frais généraux: 13.00 %
- Bénéfice: 6.00 %
- TVA: 20.00 %

## E Enveloppe et finition extérieure

### EC Éléments complémentaires de façade

#### ECC Chaperons et couvre-poteaux

**ECC060** m Chaperon préfabriqué, en béton.
Chaperon préfabriqué en béton, avec un angle d'inclinaison de 10°, de couleur grise, en pièces de 500x300x50 mm, avec larmier, pour recouvrement de murs, et ancrage métallique en acier inoxydable sur sa face inférieure; placé avec du mortier de ciment, industriel, avec adjuvant hydrofuge, M-10, sur lequel on introduit les ancrages métalliques; et jointement entre pièces et, s'il y a lieu, des assemblages avec les murs avec du mortier de joints spécial pour préfabriqués en béton.
Inclut: Préparation de la surface d'appui. Implantation des pièces. Mise en place, aplomb, nivellement et alignement des pièces. Jointoiement et nettoyage.
Critère pour le métré: Longueur mesurée aux axes, selon documentation graphique du Projet.
Critère pour le mémoire: On mesurera, aux axes, la longueur réellement exécutée selon les spécifications du Projet.

| Code | U | Désignation | Quantité | Prix | Montant |
|---|---|---|---|---|---|
| mt20ahp010d | m | Chaperon préfabriqué en béton, avec un angle d'inclinaison de 10°, de couleur grise, en pièces de 500x300x50 mm, avec larmier, pour recouvrement de murs, et ancrage métallique en acier inoxydable sur sa face inférieure. (matériau) | 1.100 | 10.90 | 11.99 |
| mt08aaa010a | m³ | Eau. (matériau) | 0.006 | 1.50 | 0.01 |
| mt09mif010ka | t | Mortier industriel pour maçonnerie, de ciment, couleur grise, avec adjuvant hydrofuge, catégorie M-10 (résistance à la compression 10 N/mm²), fourni en sacs, selon NF EN 998-2. (matériau) | 0.014 | 65.98 | 0.92 |
| mt09mcr235 | kg | Mortier de jointoiement pour préfabriqués en béton et en pierre artificielle, constitué de ciment, granulats, pigments et additifs spéciaux. (matériau) | 0.023 | 2.47 | 0.06 |
| op00amo010 |  | Rectifieuse ou scie radiale. | 1.000 | 0.00 | 0.00 |
| mo020 | h | Compagnon professionnel III/CP2 construction. (main-d'œuvre) | 0.320 | 29.25 | 9.36 |
| mo113 | h | Ouvrier d'exécution I/OE1 construction. (main-d'œuvre) | 0.358 | 24.51 | 8.77 |
| % | % | Frais de chantier des unités d'ouvrage | 2 % | 31.11 | 0.62 |
|  |  | Coûts directs |  |  | 31.73 |
