# Habillage d'une baie de façade, en béton polymère

- Propriété du fichier: CYPE INGENIEROS, S.A.
- Format: FIEBDC-3/2002
- Devise: EUR
- Coûts indirects: 3.00 %
- Frais généraux: 13.00 %
- Bénéfice: 6.00 %
- TVA: 20.00 %

## E Enveloppe et finition extérieure

### EC Éléments complémentaires de façade

#### ECH Habillages

**ECH020** m Habillage d'une baie de façade, en béton polymère.
Habillage d'une baie de façade, en béton polymère à surface polie, qui inclut jambage et moulure, de couleur blanche, de 250x150x20 mm, avec console, ancrage métallique en acier inoxydable et grave adhérée à la surface sur sa face inférieure; mise en place avec du mortier-colle flexible et de grande adhérence, C2 S2 sur une couche de régularisation de mortier de ciment, industriel, avec adjuvant hydrofuge, M-15, sur lequel on introduit les ancrages métalliques; et scellement des joints entre pièces et des assemblages avec les murs, avec mastic de polyuréthane, application préalable de l'apprêt.
Inclut: Préparation de la surface d'appui. Implantation des pièces. Découpe des pièces. Mise en place, aplomb, nivellement et alignement des pièces. Scellement des joints et nettoyage.
Critère pour le métré: Longueur mesurée par son plus grand développement linéaire, selon documentation graphique du Projet.
Critère pour le mémoire: On mesurera, par son plus grand développement linéaire, la longueur réellement exécutée selon les spécifications du Projet, y compris la longueur qui pourrait être perdue dans les onglets.

| Code | U | Désignation | Quantité | Prix | Montant |
|---|---|---|---|---|---|
| mt08aaa010a | m³ | Eau. (matériau) | 0.006 | 1.50 | 0.01 |
| mt09mif010la | t | Mortier industriel pour maçonnerie, de ciment, couleur grise, avec adjuvant hydrofuge, catégorie M-15 (résistance à la compression 15 N/mm²), fourni en sacs, selon NF EN 998-2. (matériau) | 0.011 | 73.55 | 0.81 |
| mt20wwa040 | kg | Mortier-colle flexible et de grande adhérence, C2 S2, selon NF EN 12004. (matériau) | 3.600 | 0.50 | 1.80 |
| mt20rhl010f | m | Habillage d'une baie de façade, en béton polymère à surface polie, qui inclut jambage et moulure, de couleur blanche, de 250x150x20 mm, avec console, ancrage métallique en acier inoxydable et grave adhérée à la surface sur sa face inférieure, fourni en pièces jusqu'à 2,5 m de longueur. (matériau) | 1.100 | 24.28 | 26.71 |
| mt20wwa025 | m | Profil en mousse de polyéthylène, de 6 mm de diamètre, pour remplissage des joints. (matériau) | 5.000 | 0.39 | 1.95 |
| mt20wwa035 | U | Cartouche de 250 cm³ d' apprêt pour mastics. (matériau) | 0.063 | 5.35 | 0.34 |
| mt20wwa030 | U | Cartouche de 310 cm³ de mastic de polyuréthane imperméable. (matériau) | 0.126 | 7.32 | 0.92 |
| op00amo010 |  | Rectifieuse ou scie radiale. | 1.000 | 0.00 | 0.00 |
| mo020 | h | Compagnon professionnel III/CP2 construction. (main-d'œuvre) | 0.300 | 29.25 | 8.78 |
| mo113 | h | Ouvrier d'exécution I/OE1 construction. (main-d'œuvre) | 0.330 | 24.51 | 8.09 |
| % | % | Frais de chantier des unités d'ouvrage | 2 % | 49.41 | 0.99 |
|  |  | Coûts directs |  |  | 50.40 |
