# Revêtement d'about de plancher, en acier prélaqué

- Propriété du fichier: CYPE INGENIEROS, S.A.
- Format: FIEBDC-3/2002
- Devise: EUR
- Coûts indirects: 3.00 %
- Frais généraux: 13.00 %
- Bénéfice: 6.00 %
- TVA: 20.00 %

## E Enveloppe et finition extérieure

### EC Éléments complémentaires de façade

#### ECP Abouts de planchers

**ECP030** m Revêtement d'about de plancher, en acier prélaqué.
Revêtement d'about de plancher en tôle pliée d'acier prélaqué, de 0,8 mm d'épaisseur, 500 mm de développement et 2 plis; fixation avec des vis autoforeuses; et scellement des joints entre pièces et, s'il y a lieu, des assemblages avec les murs avec mastic adhésif monocomposant.
Inclut: Implantation des pièces. Découpe des pièces. Mise en place et à l'aplomb, nivellement et alignement. Scellement des joints et nettoyage.
Critère pour le métré: Longueur mesurée par son plus grand développement linéaire, selon documentation graphique du Projet.
Critère pour le mémoire: On mesurera, par son plus grand développement linéaire, la longueur réellement exécutée selon les spécifications du Projet, y compris la longueur qui pourrait être perdue dans les onglets.

| Code | U | Désignation | Quantité | Prix | Montant |
|---|---|---|---|---|---|
| mt12www050 | U | Vis autoforeuse d'acier galvanisé. (matériau) | 6.000 | 0.05 | 0.30 |
| mt20wwr010 | kg | Adhésif bitumineux d'application à froid, pour tôles métalliques. (matériau) | 1.690 | 6.08 | 10.28 |
| mt20ffm020s | m | About de plancher en tôle pliée d'acier prélaqué, de 0,8 mm d'épaisseur, 500 mm de développement et 2 plis. (matériau) | 1.050 | 4.88 | 5.12 |
| mt22www010b | U | Cartouche de 290 ml de mastic adhésif monocomposant, neutre, super-élastique, à base de polymère MS, couleur grise, avec résistance aux intempéries et aux rayons UV et élongation jusqu'à rupture 750%. (matériau) | 0.200 | 5.29 | 1.06 |
| mo018 | h | Compagnon professionnel III/CP2 menuisier PVC et métal. (main-d'œuvre) | 0.150 | 29.71 | 4.46 |
| mo059 | h | Ouvrier professionnel II/OP menuisier PVC et métal. (main-d'œuvre) | 0.075 | 26.10 | 1.96 |
| % | % | Frais de chantier des unités d'ouvrage | 2 % | 23.18 | 0.46 |
|  |  | Coûts directs |  |  | 23.64 |
