# Revêtement continu de parements en micro-mortier de chaux et de ciment

- Propriété du fichier: CYPE INGENIEROS, S.A.
- Format: FIEBDC-3/2002
- Devise: EUR
- Coûts indirects: 3.00 %
- Frais généraux: 13.00 %
- Bénéfice: 6.00 %
- TVA: 20.00 %

## E Enveloppe et finition extérieure

### ED Enduits de mortier industriel

#### EDT Micro-mortiers de chaux et de ciment

**EDT010** m² Revêtement continu de parements en micro-mortier de chaux et de ciment.
Revêtement continu de parements en micro-mortier, de 3 mm d'épaisseur, réalisé sur surface absorbante. IMPRESSION: à base de copolymères acryliques en émulsion aqueuse, non diluée. COUCHE DE BASE: micro-mortier de chaux et de ciment, avec une taille maximale du granulat de 0,2 mm, couleur à choisir, avec résine acrylique et pigment, en deux couches, (0,5 kg/m² chaque couche). COUCHE DE FINITION: micro-mortier de chaux et de ciment, avec une taille maximale du granulat de 0,4 mm, couleur à choisir, avec résine acrylique et pigment, (1 kg/m²). COUCHE DE SCELLEMENT: impression à base de copolymères acryliques en émulsion aqueuse et vernis à l'eau en polyuréthane bicomposant.
Critère d'évaluation économique: Le prix ne comprend pas la surface support.
Inclut: Nettoyage de la surface support. Implantation des joints de dilatation et des pans. Application de la couche d'impression. Réalisation du mélange. Application de la couche de base. Ponçage des petites adhérences et imperfections. Application de la couche décorative. Application de la couche de scellement. Nettoyage final de la surface terminée.
Critère pour le métré: Surface mesurée selon documentation graphique du Projet, sans déduire les ouvertures inférieures à 4 m² et en déduisant, dans les ouvertures de surface supérieure à 4 m², l'excès sur 4 m².
Critère pour le mémoire: On mesurera la surface réellement exécutée selon les spécifications du Projet, en déduisant, dans les ouvertures de surface supérieure à 4 m², l'excès sur 4 m².

| Code | U | Désignation | Quantité | Prix | Montant |
|---|---|---|---|---|---|
| mt28mcc006a | l | Impression à base de copolymères acryliques en émulsion aqueuse, non diluée, pour régulariser la porosité et améliorer l'adhérence des supports absorbants, à appliquer au rouleau. (matériau) | 0.100 | 8.15 | 0.82 |
| mt28mcc010f | kg | Micro-mortier bicomposant, composé de ciment, chaux, granulats sélectionnés et additifs, avec une taille maximale du granulat de 0,2 mm, couleur à choisir, comme couche de base, à appliquer avec une truelle métallique. (matériau) | 1.000 | 4.70 | 4.70 |
| mt28mcc009a | l | Résine acrylique en base aqueuse. (matériau) | 0.798 | 6.63 | 5.29 |
| mt28mcc008 | U | Pigment, pour la coloration en masse de microciment. (matériau) | 0.200 | 31.04 | 6.21 |
| mt28mcc010p | kg | Micro-mortier bicomposant, composé de ciment, chaux, granulats sélectionnés et additifs, avec une taille maximale du granulat de 0,4 mm, couleur à choisir, comme couche de base, à appliquer avec une truelle métallique. (matériau) | 1.000 | 4.70 | 4.70 |
| mt28mcc020a | l | Impression à base de copolymères acryliques en émulsion aqueuse, comme pont de liaison entre le micro-mortier et le vernis, à appliquer à la brosse, au rouleau ou au pistolet. (matériau) | 0.120 | 23.67 | 2.84 |
| mt28mcc021a | l | Vernis à l'eau en polyuréthane bicomposant, à appliquer à la brosse, au rouleau ou au pistolet. (matériau) | 0.150 | 36.86 | 5.53 |
| op00tal020 |  | Malaxeur électrique. | 1.000 | 0.00 | 0.00 |
| mo020 | h | Compagnon professionnel III/CP2 construction. (main-d'œuvre) | 0.700 | 29.25 | 20.48 |
| mo113 | h | Ouvrier d'exécution I/OE1 construction. (main-d'œuvre) | 1.250 | 24.51 | 30.64 |
| % | % | Frais de chantier des unités d'ouvrage | 2 % | 81.21 | 1.62 |
|  |  | Coûts directs |  |  | 82.83 |
