# Menuisierie extérieure levante coulissante, en aluminium, avec vantaux de grandes dimensions “CORTIZO”

- Propriété du fichier: CYPE INGENIEROS, S.A.
- Format: FIEBDC-3/2002
- Devise: EUR
- Coûts indirects: 3.00 %
- Frais généraux: 13.00 %
- Bénéfice: 6.00 %
- TVA: 20.00 %

## E Enveloppe et finition extérieure

### EM Menuiseries extérieures

#### EMU Aluminium

**EMU050** U Menuisierie extérieure levante coulissante, en aluminium, avec vantaux de grandes dimensions “CORTIZO”.
Porte en aluminium, série 4600 Coulissant à Levage HI "CORTIZO", avec rupture de pont thermique, deux vantaux levants coulissants, dimensions 1400x1800 mm, finition laquée couleur blanche avec le tampon QUALICOAT, qui garantit l'épaisseur et la qualité du processus de laquage, composée de vantail de 70 mm et cadre de 70 mm, parcloses, dormant, joints d'étanchéité en EPDM, avec poignée Elevable et ferrures, selon NF EN 14351-1; transmittance thermique du cadre: Uh,m = à partir de 3,1 W/(m²K); épaisseur maximale du vitrage: 55 mm, avec classification à la perméabilité à l'air classe 4, selon NF EN 12207, classification à l'étanchéité à l'eau classe 9A, selon NF EN 12208, et classification à la résistance à la charge du vent classe C5, selon NF EN 12210, avec précadre, avec poignée Elevable. Comprend le mastic adhésif et le silicone neutre pour le scellement des joints périphériques extérieur et intérieur, entre la menuiserie et l'ouvrage. TSAC.
Inclut: Mise en place du précadre. Mise en place de la menuiserie sur le précadre. Ajustement final des vantaux. Scellement du joint périphérique entre la menuiserie extérieure et le parement.
Critère pour le métré: Nombre d'unités prévues, selon documentation graphique du Projet.
Critère pour le mémoire: On mesurera le nombre d'unités réellement exécutées selon les spécifications du Projet.

| Code | U | Désignation | Quantité | Prix | Montant |
|---|---|---|---|---|---|
| mt25pfz214aaia | U | Porte en aluminium, série 4600 Coulissant à Levage HI "CORTIZO", avec rupture de pont thermique, deux vantaux levants coulissants, dimensions 1400x1800 mm, finition laquée couleur blanche avec le tampon QUALICOAT, qui garantit l'épaisseur et la qualité du processus de laquage, composée de vantail de 70 mm et cadre de 70 mm, parcloses, dormant, joints d'étanchéité en EPDM, avec poignée Elevable et ferrures, selon NF EN 14351-1; transmittance thermique du cadre: Uh,m = à partir de 3,1 W/(m²K); épaisseur maximale du vitrage: 55 mm; avec classification à la perméabilité à l'air classe 4, selon NF EN 12207, classification à l'étanchéité à l'eau classe 9A, selon NF EN 12208, et classification à la résistance à la charge du vent classe C5, selon NF EN 12210. TSAC. (matériau) | 1.000 | 893.25 | 893.25 |
| mt25pem015b | m | Précadre d'aluminium, de 36x19x1,5 mm, assemblé à l'aide d'équerres et avec des vis pour la fixation au parement et pour la fixation de la menuiserie. (matériau) | 6.400 | 5.68 | 36.35 |
| mt22www010a | U | Cartouche de 290 ml de mastic adhésif monocomposant, neutre, super-élastique, à base de polymère MS, couleur blanche, avec résistance aux intempéries et aux rayons UV et élongation jusqu'à rupture 750%. (matériau) | 1.088 | 5.29 | 5.76 |
| mt22www050a | U | Cartouche de 300 ml de silicone neutre oxymique, à élasticité permanente et séchage rapide, couleur blanche, intervalle de température de travail de -60 à 150°C, avec résistance aux rayons UV, dureté Shore A approchée de 22, selon NF EN ISO 868 et élongation à la rupture >= 800%, selon NF EN ISO 8339. (matériau) | 0.512 | 4.73 | 2.42 |
| op00ato010 |  | Tournevis. | 1.000 | 0.00 | 0.00 |
| mo018 | h | Compagnon professionnel III/CP2 menuisier PVC et métal. (main-d'œuvre) | 1.602 | 31.13 | 49.87 |
| mo059 | h | Ouvrier professionnel II/OP menuisier PVC et métal. (main-d'œuvre) | 1.171 | 27.36 | 32.04 |
| % | % | Frais de chantier des unités d'ouvrage | 2 % | 1019.69 | 20.39 |
|  |  | Coûts directs |  |  | 1040.08 |
