# Contrecloison en plaques silico-calcaires autoclavées

- Propriété du fichier: CYPE INGENIEROS, S.A.
- Format: FIEBDC-3/2002
- Devise: EUR
- Coûts indirects: 3.00 %
- Frais généraux: 13.00 %
- Bénéfice: 6.00 %
- TVA: 20.00 %

## F Aménagements et finitions

### FD Doublages

#### FDO Contrecloisons en plaques silico-calcaires sur ossature métallique

**FDO010** m² Contrecloison en plaques silico-calcaires autoclavées.
Contrecloison indépendante, avec résistance au feu EI 180, selon NF EN 1364-1, de 50 mm d'épaisseur, constitué de plaque silico-calcaire autoclavée type coupe-feu de 20 mm d'épaisseur, formant un sandwich avec une plaque type coupe-feu de 20 mm d'épaisseur et une plaque type coupe-feu de 20 mm d'épaisseur, boulonnées directement sur une ossature autoportante en acier galvanisé formée de rails horizontaux, solidement fixés au plancher et au plafond et montants verticaux de 50 mm et 0,6 mm d'épaisseur avec une modulation de 600 mm et avec disposition renforcée "H", montés sur rails près de la paroi verticale. Comprend les fixations pour l'ancrage des rails et des montants métalliques; la visserie pour la fixation des plaques; la pâte pour le traitement des joints et le mastic intumescent Promaseal-A "PROMAT".
Critère d'évaluation économique: Le prix comprend la résolution des rencontres et des points singuliers, mais il ne comprend pas l'isolation à placer entre les plaques et le parement.
Inclut: Implantation et tracé sur les planchers inférieur et supérieur des profilés. Mise en place et fixation des montants sur les éléments horizontaux. Découpe des plaques. Fixation des plaques. Traitement des joints.
Critère pour le métré: Surface mesurée selon documentation graphique du Projet, sans dupliquer les coins ni les rencontres.
Critère pour le mémoire: On mesurera la surface réellement exécutée selon les spécifications du Projet, sans dupliquer les coins ni les rencontres.

| Code | U | Désignation | Quantité | Prix | Montant |
|---|---|---|---|---|---|
| mt12psg070i | m | Rail de profilé en acier galvanisé de 50 mm de largeur, selon NF DTU 25.41 P1-2 et NF EN 14195. (matériau) | 0.800 | 2.71 | 2.17 |
| mt12psg060i | m | Montant en profilé en acier galvanisé de 50 mm de largeur, selon NF DTU 25.41 P1-2 et NF EN 14195. (matériau) | 4.000 | 3.22 | 12.88 |
| mt12plo010gj | m² | Plaque silico-calcaire autoclavée, de 1200x2000 mm et 20 mm d'épaisseur, à bords longitudinaux amincis. (matériau) | 2.100 | 20.41 | 42.86 |
| mt12psg081d | U | Vis autoforeuse 3,5x35 mm. (matériau) | 10.000 | 0.01 | 0.10 |
| mt12psg081g | U | Vis autoforeuse 4,2x70 mm. (matériau) | 10.000 | 0.03 | 0.30 |
| mt12psg220 | U | Fixation composée d'une cheville et d'une vis 5x27. (matériau) | 2.000 | 0.06 | 0.12 |
| mt12ppo010a | kg | Pâte à joints. (matériau) | 0.250 | 1.67 | 0.42 |
| mt41php030a | U | Cartouche de 310 ml de mastic intumescent monocomposant, à base de résines acryliques, avec propriétés ignifuges, Promaseal-A "PROMAT", couleur blanche, Euroclasse D-s2, d0 de réaction au feu, selon NF EN 13501-1, apte à être peint, classe Y1, selon EOTA TR024. (matériau) | 0.200 | 7.13 | 1.43 |
| op00fre010 |  | Fraiseuse. | 1.000 | 0.00 | 0.00 |
| op00sie010 |  | Scie sauteuse. | 1.000 | 0.00 | 0.00 |
| op00tal010 |  | Perceuse. | 1.000 | 0.00 | 0.00 |
| op00ato010 |  | Tournevis. | 1.000 | 0.00 | 0.00 |
| mo053 | h | Compagnon professionnel III/CP2 plaquiste. (main-d'œuvre) | 0.644 | 30.20 | 19.45 |
| mo100 | h | Ouvrier professionnel II/OP plaquiste. (main-d'œuvre) | 0.644 | 26.02 | 16.76 |
| % | % | Frais de chantier des unités d'ouvrage | 2 % | 96.49 | 1.93 |
|  |  | Coûts directs |  |  | 98.42 |
