# Démontage d'une marche dans un escalier métallique

- Propriété du fichier: CYPE INGENIEROS, S.A.
- Format: FIEBDC-3/2002
- Devise: EUR
- Coûts indirects: 3.00 %
- Frais généraux: 13.00 %
- Bénéfice: 6.00 %
- TVA: 20.00 %

## F Aménagements et finitions

### FJ Escaliers préfabriqués

#### FJD Dépose

**FJD010** m Démontage d'une marche dans un escalier métallique.
Démontage d'une marche métallique dans un escalier métallique, avec poste d'oxycoupage, sans affecter la stabilité structurale et pour qu'il soit prêt à recevoir une nouvelle marche, et chargement manuel dans le camion ou la benne.
Inclut: Démolition de l'élément. Fragmentation des décombres en pièces maniables. Retrait et stockage des décombres. Nettoyage des restes d'ouvrage. Chargement manuel des décombres dans le camion ou la benne.
Critère pour le métré: Longueur mesurée selon documentation graphique du Projet.
Critère pour le mémoire: On mesurera la longueur réellement démontée selon les spécifications du Projet.

| Code | U | Désignation | Quantité | Prix | Montant |
|---|---|---|---|---|---|
| mq08sol010 | h | Poste d'oxycoupage, avec acétylène comme combustible et oxygène comme comburant. (matériel) | 0.100 | 8.25 | 0.83 |
| mo019 | h | Compagnon professionnel III/CP2 soudeur. (main-d'œuvre) | 0.100 | 29.71 | 2.97 |
| mo113 | h | Ouvrier d'exécution I/OE1 construction. (main-d'œuvre) | 0.100 | 24.51 | 2.45 |
| % | % | Frais de chantier des unités d'ouvrage | 2 % | 6.25 | 0.13 |
|  |  | Coûts directs |  |  | 6.38 |
