# Coffre fort

- Propriété du fichier: CYPE INGENIEROS, S.A.
- Format: FIEBDC-3/2002
- Devise: EUR
- Coûts indirects: 3.00 %
- Frais généraux: 13.00 %
- Bénéfice: 6.00 %
- TVA: 20.00 %

## F Aménagements et finitions

### FK Menuiseries intérieures et meubles

#### FKC Coffres forts

**FKC010** U Coffre fort.
Fourniture et installation en surface de coffre fort domestique, avec serrure avec clé à gorges, couleur bleue, de 400x400x300 mm de dimensions extérieures, 390x392x245 mm de dimensions intérieures, 8,0 mm d'épaisseur de la porte et 4,0 mm d'épaisseur des parois.
Inclut: Implantation. Mise en place du coffre fort.
Critère pour le métré: Nombre d'unités prévues, selon documentation graphique du Projet.
Critère pour le mémoire: On mesurera le nombre d'unités réellement mises en place selon les spécifications du Projet.

| Code | U | Désignation | Quantité | Prix | Montant |
|---|---|---|---|---|---|
| mt41btv605eci | U | Coffre fort domestique à installer en surface, avec serrure avec clé à gorges, couleur bleue, de 400x400x300 mm de dimensions extérieures, 390x392x245 mm de dimensions intérieures, 8 mm d'épaisseur de la porte et 4 mm d'épaisseur des parois, avec illumination intérieur avec led. (matériau) | 1.000 | 331.74 | 331.74 |
| mo011 | h | Compagnon professionnel III/CP2 monteur. (main-d'œuvre) | 0.820 | 30.20 | 24.76 |
| mo080 | h | Ouvrier professionnel II/OP monteur. (main-d'œuvre) | 0.820 | 26.02 | 21.34 |
| mo020 | h | Compagnon professionnel III/CP2 construction. (main-d'œuvre) | 1.320 | 29.25 | 38.61 |
| mo077 | h | Ouvrier professionnel II/OP construction. (main-d'œuvre) | 1.320 | 26.02 | 34.35 |
| % | % | Frais de chantier des unités d'ouvrage | 2 % | 450.80 | 9.02 |
|  |  | Coûts directs |  |  | 459.82 |
