# Revêtement mural textile

- Propriété du fichier: CYPE INGENIEROS, S.A.
- Format: FIEBDC-3/2002
- Devise: EUR
- Coûts indirects: 3.00 %
- Frais généraux: 13.00 %
- Bénéfice: 6.00 %
- TVA: 20.00 %

## F Aménagements et finitions

### FM Revêtements de murs

#### FMT Tissus

**FMT010** m² Revêtement mural textile.
Revêtement mural avec tissu décoratif en polypropylène de 3,0 mm d'épaisseur, avec support en papier et une absorption acoustique de 26 dB. Mise en place: avec adhésif de contact à base de résine acrylique en dispersion aqueuse.
Inclut: Nettoyage et préparation de la surface support. Implantation. Découpe et préparation du revêtement. Application de l'adhésif. Mise en place et fixation du revêtement. Nettoyage de l'adhésif excédant et passage du rouleau à joints. Résolution des rencontres et des points singuliers.
Critère pour le métré: Surface mesurée selon documentation graphique du Projet, en déduisant les ouvertures de surface supérieure à 2 m².
Critère pour le mémoire: On mesurera la surface réellement exécutée selon les spécifications du Projet, en déduisant les ouvertures de surface supérieure à 2 m².

| Code | U | Désignation | Quantité | Prix | Montant |
|---|---|---|---|---|---|
| mt18dww010a | kg | Adhésif de contact à base de résine acrylique en dispersion aqueuse, pour revêtement de sol en caoutchouc, linoléum, PVC, moquette et textile. (matériau) | 0.500 | 4.62 | 2.31 |
| mt29tex020a | m² | Tissu décoratif en polypropylène de 3 mm d'épaisseur, avec support en papier et une absorption acoustique de 26 dB, pour revêtement des parements verticaux intérieurs. (matériau) | 1.050 | 11.05 | 11.60 |
| mo027 | h | Compagnon professionnel III/CP2 poseur de moquettes et de revêtements textiles. (main-d'œuvre) | 0.320 | 30.66 | 9.81 |
| mo065 | h | Ouvrier professionnel II/OP poseur de moquettes et de revêtements textiles. (main-d'œuvre) | 0.320 | 27.27 | 8.73 |
| % | % | Frais de chantier des unités d'ouvrage | 2 % | 32.45 | 0.65 |
|  |  | Coûts directs |  |  | 33.10 |
