# Lasure à l'eau pour revêtements en bois

- Propriété du fichier: CYPE INGENIEROS, S.A.
- Format: FIEBDC-3/2002
- Devise: EUR
- Coûts indirects: 3.00 %
- Frais généraux: 13.00 %
- Bénéfice: 6.00 %
- TVA: 20.00 %

## F Aménagements et finitions

### FP Peintures

#### FPB Spéciales bois

**FPB150** m² Lasure à l'eau pour revêtements en bois.
Application manuelle de deux couches de lasure à l'eau, finition satinée, incolore, appliqué au pinceau, à la brosse, au rouleau ou au pistolet, non diluée, (rendement: 0,1 l/m² chaque couche); (), sur surface de revêtements de sols en bois, à l'extérieur.
Critère d'évaluation économique: Le prix comprend la protection des éléments du contour qui pourraient être affectés pendant les travaux, mais il ne comprend pas la préparation du support.
Inclut: Application d'une couche de fond et une couche de finition.
Critère pour le métré: Surface mesurée selon documentation graphique du Projet.
Critère pour le mémoire: On mesurera la surface réellement exécutée selon les spécifications du Projet.

| Code | U | Désignation | Quantité | Prix | Montant |
|---|---|---|---|---|---|
| mt27lsa040a | l | Lasure à l'eau pour intérieur et extérieur, incolore, finition satinée, à base de résines acryliques, avec résistance au glissement supérieur à 45 selon DIN CEN/TS 12633, avec un contenu de substances organiques volatiles (VOC) < 140 g/l, avec un agent biocide, contre les champignons à tâche bleu et les moisissures, avec résistance aux intempéries, à appliquer au pinceau, à la brosse, au rouleau ou au pistolet. (matériau) | 0.200 | 18.60 | 3.72 |
| op00tal020 |  | Malaxeur électrique. | 1.000 | 0.00 | 0.00 |
| mo038 | h | Compagnon professionnel III/CP2 peintre. (main-d'œuvre) | 0.200 | 30.66 | 6.13 |
| mo076 | h | Ouvrier professionnel II/OP peintre. (main-d'œuvre) | 0.050 | 27.27 | 1.36 |
| % | % | Frais de chantier des unités d'ouvrage | 2 % | 11.21 | 0.22 |
|  |  | Coûts directs |  |  | 11.43 |
