# Bande protectrice en PVC

- Propriété du fichier: CYPE INGENIEROS, S.A.
- Format: FIEBDC-3/2002
- Devise: EUR
- Coûts indirects: 3.00 %
- Frais généraux: 13.00 %
- Bénéfice: 6.00 %
- TVA: 20.00 %

## F Aménagements et finitions

### FR Protections

#### FRP Bandes de protection pour parements verticaux

**FRP020** m Bande protectrice en PVC.
Bande protectrice en PVC, de 150 mm de largeur et 3,2 mm d'épaisseur, de couleur grise, fixée avec adhésif en polyuréthane et vis au parement.
Inclut: Implantation des points de fixation. Fixation de la bande au parement vertical.
Critère pour le métré: Longueur mesurée aux axes, selon documentation graphique du Projet.
Critère pour le mémoire: On mesurera, aux axes, la longueur réellement exécutée selon les spécifications du Projet.

| Code | U | Désignation | Quantité | Prix | Montant |
|---|---|---|---|---|---|
| mt53pdi010ba | m | Bande protectrice en PVC, de 150 mm de largeur et 3,2 mm d'épaisseur, de couleur grise, Euroclasse B-s1, d0 de réaction au feu, selon NF EN 13501-1. (matériau) | 1.050 | 18.90 | 19.85 |
| mt47adc110a | kg | Adhésif spécial de polyuréthane bicomposant. (matériau) | 0.300 | 4.67 | 1.40 |
| mt12ppl016 | U | Vis autoformeuse protégée contre l'oxydation. (matériau) | 4.000 | 0.04 | 0.16 |
| mo011 | h | Compagnon professionnel III/CP2 monteur. (main-d'œuvre) | 0.100 | 30.20 | 3.02 |
| mo080 | h | Ouvrier professionnel II/OP monteur. (main-d'œuvre) | 0.100 | 26.02 | 2.60 |
| % | % | Frais de chantier des unités d'ouvrage | 2 % | 27.03 | 0.54 |
|  |  | Coûts directs |  |  | 27.57 |
