# Revêtement de sol continu de micro-mortier naturel de chaux

- Propriété du fichier: CYPE INGENIEROS, S.A.
- Format: FIEBDC-3/2002
- Devise: EUR
- Coûts indirects: 3.00 %
- Frais généraux: 13.00 %
- Bénéfice: 6.00 %
- TVA: 20.00 %

## F Aménagements et finitions

### FS Revêtements de sols

#### FSG Ciment/Granito

**FSG100** m² Revêtement de sol continu de micro-mortier naturel de chaux.
Revêtement de sol continu de micro-mortier, de 2 à 4 mm d'épaisseur, réalisé sur surface absorbante. COUCHE DE BASE: micro-mortier naturel de chaux, composé de chaux hydraulique naturelle, type NHL 5, selon NF EN 459-1 et granulats sélectionnés avec granulométrie jusqu'à 600 microns, couleur blanche, en deux couches, (0,75 kg/m² chaque couche) et maille en fibre de verre anti-alcalin, de 2,2x2,3 mm de vide de maille, de 58 g/m² de masse surfacique. COUCHE DE FINITION: micro-mortier naturel de chaux, composé de chaux hydraulique naturelle, type NHL 5, selon NF EN 459-1 et granulats sélectionnés avec granulométrie jusqu'à 100 microns, couleur à choisir, en deux couches, (0,15 kg/m² chaque couche). COUCHE DE SCELLEMENT: une couche de mélange d'huiles et résines végétales et une couche de pâte à base de cires naturelles et propolis.
Critère d'évaluation économique: Le prix ne comprend pas la surface support.
Inclut: Nettoyage de la surface support. Implantation des joints de dilatation et des pans. Réalisation du mélange. Application de la couche de base. Mise en place de la maille enrobée dans la couche de base. Application de la couche décorative. Ponçage des petites adhérences et imperfections. Application de la couche de scellement. Nettoyage final de la surface terminée.
Critère pour le métré: Surface mesurée en projection horizontale, selon documentation graphique du Projet.
Critère pour le mémoire: On mesurera, en projection horizontale, la surface réellement exécutée selon les spécifications du Projet.

| Code | U | Désignation | Quantité | Prix | Montant |
|---|---|---|---|---|---|
| mt28mcc050a | m² | Maille en fibre de verre anti-alcalin, de 2,2x2,3 mm de vide de maille, de 58 g/m² de masse surfacique, pour le renfort des micro-mortiers. (matériau) | 1.050 | 2.33 | 2.45 |
| mt28mcn010a | kg | Micro-mortier naturel de chaux, composé de chaux hydraulique naturelle, type NHL 5, selon NF EN 459-1 et granulats sélectionnés avec granulométrie jusqu'à 600 microns, couleur blanche, densité 1200 kg/m³, résistance à la compression 5 N/mm², sans substances organiques volatiles (VOC), fourni en sacs, selon NF EN 13813. (matériau) | 1.500 | 2.42 | 3.63 |
| mt28mcn010d | kg | Micro-mortier naturel de chaux, composé de chaux hydraulique naturelle, type NHL 5, selon NF EN 459-1 et granulats sélectionnés avec granulométrie jusqu'à 100 microns, couleur à choisir, densité 800 kg/m³, résistance à la compression 5 N/mm², sans substances organiques volatiles (VOC), fourni en sacs, selon NF EN 13813. (matériau) | 0.300 | 9.22 | 2.77 |
| mt28mcn020a | l | Mélange d'huiles et résines végétales, à appliquer à la brosse ou au rouleau. (matériau) | 0.300 | 28.91 | 8.67 |
| mt22www090a | l | Pâte à base de cires naturelles et propolis, à appliquer au rouleau. (matériau) | 0.150 | 38.41 | 5.76 |
| mt08aaa010a | m³ | Eau. (matériau) | 0.054 | 1.50 | 0.08 |
| op00tal020 |  | Malaxeur électrique. | 1.000 | 0.00 | 0.00 |
| mo020 | h | Compagnon professionnel III/CP2 construction. (main-d'œuvre) | 0.735 | 29.25 | 21.50 |
| mo113 | h | Ouvrier d'exécution I/OE1 construction. (main-d'œuvre) | 1.313 | 24.51 | 32.18 |
| % | % | Frais de chantier des unités d'ouvrage | 2 % | 77.04 | 1.54 |
|  |  | Coûts directs |  |  | 78.58 |
