# Peinture époxy sur le sol du garage

- Propriété du fichier: CYPE INGENIEROS, S.A.
- Format: FIEBDC-3/2002
- Devise: EUR
- Coûts indirects: 3.00 %
- Frais généraux: 13.00 %
- Bénéfice: 6.00 %
- TVA: 20.00 %

## F Aménagements et finitions

### FS Revêtements de sols

#### FSJ Peintures

**FSJ010** m² Peinture époxy sur le sol du garage.
Application manuelle de deux couches de peinture époxy, couleur à choisir, finition mate, texture lisse, diluées avec 5% de diluant, (rendement: 0,2 kg/m² par couche); sur le sol du garage en béton.
Inclut: Nettoyage général de la surface support. Préparation du mélange. Application d'une couche de fond et une couche de finition.
Critère pour le métré: Surface mesurée selon documentation graphique du Projet, avec le même critère que le support de base.
Critère pour le mémoire: On mesurera la surface réellement exécutée selon les spécifications du Projet, avec le même critère que le support de base.

| Code | U | Désignation | Quantité | Prix | Montant |
|---|---|---|---|---|---|
| mt27pxp020r | kg | Peinture pour intérieur, à deux composants à base de résines époxydiques combinées avec des polyamides, couleur à choisir, finition mate, texture lisse, à prestations élevées, résistante aux agents chimiques, aux graisses et aux huiles et a l'abrasion; à appliquer à la brosse, au rouleau ou au pistolet. (matériau) | 0.400 | 11.73 | 4.69 |
| mt27pxp040b | kg | Diluante, à base de dissolvants organiques, à appliquer à la brosse, au rouleau ou au pistolet. (matériau) | 0.020 | 10.11 | 0.20 |
| op00tal020 |  | Malaxeur électrique. | 1.000 | 0.00 | 0.00 |
| mo038 | h | Compagnon professionnel III/CP2 peintre. (main-d'œuvre) | 0.100 | 29.25 | 2.93 |
| mo076 | h | Ouvrier professionnel II/OP peintre. (main-d'œuvre) | 0.100 | 26.02 | 2.60 |
| % | % | Frais de chantier des unités d'ouvrage | 2 % | 10.42 | 0.21 |
|  |  | Coûts directs |  |  | 10.63 |
