# Arrêt de marches avec revêtement céramique ou en pierre naturelle, via un profilé pré-assemblé

- Propriété du fichier: CYPE INGENIEROS, S.A.
- Format: FIEBDC-3/2002
- Devise: EUR
- Coûts indirects: 3.00 %
- Frais généraux: 13.00 %
- Bénéfice: 6.00 %
- TVA: 20.00 %

## F Aménagements et finitions

### FY Revêtements d'escaliers

#### FYN Nez de marches

**FYN040** m Arrêt de marches avec revêtement céramique ou en pierre naturelle, via un profilé pré-assemblé.
Arrêt de marches avec revêtement céramique ou en pierre naturelle, via profilé en acier inoxydable AISI 304, finition brossée, Schlüter-TREP-FL 110 EB/300 "SCHLÜTER-SYSTEMS", de 11 mm de hauteur, avec perforations trapézoïdales pour sa fixation, fixé avec un adhésif.
Inclut: Nettoyage et préparation de la surface support. Implantation. Découpe, mise en place et fixation du profilé. Résolution des liaisons.
Critère pour le métré: Longueur mesurée selon documentation graphique du Projet.
Critère pour le mémoire: On mesurera la longueur réellement exécutée selon les spécifications du Projet.

| Code | U | Désignation | Quantité | Prix | Montant |
|---|---|---|---|---|---|
| mt18jrs240hp | m | Profilé en acier inoxydable AISI 304, finition brossée, Schlüter-TREP-FL 110 EB/300 "SCHLÜTER-SYSTEMS", de 11 mm de hauteur, avec perforations trapézoïdales pour sa fixation, fourni en barres de 3 m de longueur, pour arrêt de marches avec revêtement céramique ou en pierre naturelle. (matériau) | 1.050 | 28.53 | 29.96 |
| mo023 | h | Compagnon professionnel III/CP2 carreleur en revêtements de sols. (main-d'œuvre) | 0.050 | 30.66 | 1.53 |
| % | % | Frais de chantier des unités d'ouvrage | 2 % | 31.49 | 0.63 |
|  |  | Coûts directs |  |  | 32.12 |
