# Arrêt décoratif, de tôle perforée d'acier galvanisé

- Propriété du fichier: CYPE INGENIEROS, S.A.
- Format: FIEBDC-3/2002
- Devise: EUR
- Coûts indirects: 3.00 %
- Frais généraux: 13.00 %
- Bénéfice: 6.00 %
- TVA: 20.00 %

## F Aménagements et finitions

### FZ Zones communes

#### FZD Divers

**FZD010** m² Arrêt décoratif, de tôle perforée d'acier galvanisé.
Arrêt décoratif, de tôle perforée d'acier galvanisé, avec perforations rondes en quinconce 60°, R8 T10, de 8 mm de diamètre et 10 mm de distance entre les centres de deux perforations contiguës, de 2 mm d'épaisseur et avec un 58% de la surface perforée; fixation à l'ossature métallique à l'aide de soudure dans tout son périmètre.
Inclut: Implantation des pièces. Découpe des pièces. Mise en place et à l'aplomb, nivellement et alignement. Résolution des rencontres et points singuliers.
Critère pour le métré: Surface mesurée selon documentation graphique du Projet.
Critère pour le mémoire: On mesurera la surface réellement exécutée selon les spécifications du Projet.

| Code | U | Désignation | Quantité | Prix | Montant |
|---|---|---|---|---|---|
| mt26aha020fc | m² | Tôle perforée d'acier galvanisé, avec perforations rondes en quinconce 60°, R8 T10, de 8 mm de diamètre et 10 mm de distance entre les centres de deux perforations contiguës, de 2 mm d'épaisseur et avec un 58% de la surface perforée. (matériau) | 1.000 | 42.05 | 42.05 |
| mq08sol020 | h | Équipement et éléments auxiliaires pour soudure électrique. (matériel) | 1.000 | 3.42 | 3.42 |
| mo018 | h | Compagnon professionnel III/CP2 menuisier PVC et métal. (main-d'œuvre) | 0.100 | 29.71 | 2.97 |
| mo059 | h | Ouvrier professionnel II/OP menuisier PVC et métal. (main-d'œuvre) | 0.100 | 26.10 | 2.61 |
| % | % | Frais de chantier des unités d'ouvrage | 2 % | 51.05 | 1.02 |
|  |  | Coûts directs |  |  | 52.07 |
