# Bouche d'incendie

- Propriété du fichier: CYPE INGENIEROS, S.A.
- Format: FIEBDC-3/2002
- Devise: EUR
- Coûts indirects: 3.00 %
- Frais généraux: 13.00 %
- Bénéfice: 6.00 %
- TVA: 20.00 %

## T Équipements techniques

### TI Protections contre les incendies

#### TIP Systèmes d'approvisionnement en eau

**TIP100** U Bouche d'incendie.
Bouche d'incendie enterrée, de 3" DN 80 mm de diamètre, avec deux sorties de 1 1/2" DN 45 mm, raccords, bouchons et regard. Comprend les éléments de fixation.
Inclut: Implantation. Fixation de l'ensemble au fond du regard. Montage, connexion et contrôle de son bon fonctionnement.
Critère pour le métré: Nombre d'unités prévues, selon documentation graphique du Projet.
Critère pour le mémoire: On mesurera le nombre d'unités réellement exécutées selon les spécifications du Projet.

| Code | U | Désignation | Quantité | Prix | Montant |
|---|---|---|---|---|---|
| mt41hid030jb | U | Bouche d'incendie enterrée, de 3" DN 80 mm de diamètre, avec deux sorties de 1 1/2" DN 45 mm, raccords, bouchons et regard. Comprend les éléments de fixation. Selon NF EN 14339. (matériau) | 1.000 | 546.77 | 546.77 |
| mo008 | h | Compagnon professionnel III/CP2 plombier. (main-d'œuvre) | 0.750 | 30.20 | 22.65 |
| mo107 | h | Ouvrier professionnel II/OP plombier. (main-d'œuvre) | 0.750 | 25.99 | 19.49 |
| % | % | Frais de chantier des unités d'ouvrage | 2 % | 588.91 | 11.78 |
|  |  | Coûts directs |  |  | 600.69 |
