# Extracteur éolien hybride pour l'extraction du radon

- Propriété du fichier: CYPE INGENIEROS, S.A.
- Format: FIEBDC-3/2002
- Devise: EUR
- Coûts indirects: 3.00 %
- Frais généraux: 13.00 %
- Bénéfice: 6.00 %
- TVA: 20.00 %

## T Équipements techniques

### TO Protections au radon

#### TOD Dépressurisation du terrain

**TOD040** U Extracteur éolien hybride pour l'extraction du radon.
Extracteur éolien hybride, en aluminium résistant à la corrosion, de 250 mm de diamètre nominal d'entrée, de 1000 m³/h de débit maximum, avec moteur de type EC basse consommation à actionnement automatique, pour l'extraction du radon. Comprend les accessoires de connexion et les pièces spéciales.
Inclut: Mise en place et fixation. Connexion et contrôle de son bon fonctionnement.
Critère pour le métré: Nombre d'unités prévues, selon documentation graphique du Projet.
Critère pour le mémoire: On mesurera le nombre d'unités réellement exécutées selon les spécifications du Projet.

| Code | U | Désignation | Quantité | Prix | Montant |
|---|---|---|---|---|---|
| mt41eer010a | m | Extracteur éolien hybride, en aluminium résistant à la corrosion, de 250 mm de diamètre nominal d'entrée, de 1000 m³/h de débit maximum, avec moteur de type EC basse consommation à actionnement automatique, pour l'extraction du radon, avec les accessoires de connexion et les pièces spéciales. (matériau) | 1.000 | 645.05 | 645.05 |
| op00ato010 |  | Tournevis. | 1.000 | 0.00 | 0.00 |
| op00mar010 |  | Marteau. | 1.000 | 0.00 | 0.00 |
| mo011 | h | Compagnon professionnel III/CP2 monteur. (main-d'œuvre) | 0.200 | 31.65 | 6.33 |
| mo080 | h | Ouvrier professionnel II/OP monteur. (main-d'œuvre) | 0.200 | 27.27 | 5.45 |
| % | % | Frais de chantier des unités d'ouvrage | 2 % | 656.83 | 13.14 |
|  |  | Coûts directs |  |  | 669.97 |
