# Câble de paires en cuivre

- Propriété du fichier: CYPE INGENIEROS, S.A.
- Format: FIEBDC-3/2002
- Devise: EUR
- Coûts indirects: 3.00 %
- Frais généraux: 13.00 %
- Bénéfice: 6.00 %
- TVA: 20.00 %

## T Équipements techniques

### TT Installations de télécommunication

#### TTH Réseaux de câbles de cuivre

**TTH030** m Câble de paires en cuivre.
Câble de 75 paires (75x2x0,50 mm), catégorie 3, avec conducteur unifilaire en cuivre, isolation en polyéthylène, blindage en ruban d'aluminium avec fil de continuité et gaine extérieure en PVC non propagateur de la flamme de 16,7 mm de diamètre de couleur grise. Comprend les accessoires et les éléments de fixation.
Inclut: Pose des câbles.
Critère pour le métré: Longueur mesurée selon documentation graphique du Projet.
Critère pour le mémoire: On mesurera la longueur réellement exécutée selon les spécifications du Projet.

| Code | U | Désignation | Quantité | Prix | Montant |
|---|---|---|---|---|---|
| mt40mto120c | m | Câble de 75 paires (75x2x0,50 mm), catégorie 3, avec conducteur unifilaire en cuivre, isolation en polyéthylène, blindage en ruban d'aluminium avec fil de continuité et gaine extérieure en PVC non propagateur de la flamme de 16,7 mm de diamètre de couleur grise. (matériau) | 1.000 | 17.40 | 17.40 |
| mo001 | h | Compagnon professionnel III/CP2 installateur en télécommunications. (main-d'œuvre) | 0.080 | 30.20 | 2.42 |
| mo056 | h | Ouvrier professionnel II/OP installateur en télécommunications. (main-d'œuvre) | 0.080 | 25.99 | 2.08 |
| % | % | Frais de chantier des unités d'ouvrage | 2 % | 21.90 | 0.44 |
|  |  | Coûts directs |  |  | 22.34 |
