# Câble de paires en cuivre

- Propriété du fichier: CYPE INGENIEROS, S.A.
- Format: FIEBDC-3/2002
- Devise: EUR
- Coûts indirects: 3.00 %
- Frais généraux: 13.00 %
- Bénéfice: 6.00 %
- TVA: 20.00 %

## T Équipements techniques

### TT Installations de télécommunication

#### TTH Réseaux de câbles de cuivre

**TTH030** m Câble de paires en cuivre.
Câble urbain blindé, pour extérieurs, avec gaine EAP, de 75+1 paires (76x2x0,51 mm). Comprend les accessoires et les éléments de fixation.
Inclut: Pose des câbles.
Critère pour le métré: Longueur mesurée selon documentation graphique du Projet.
Critère pour le mémoire: On mesurera la longueur réellement exécutée selon les spécifications du Projet.

| Code | U | Désignation | Quantité | Prix | Montant |
|---|---|---|---|---|---|
| mt40mto041e | m | Câble urbain blindé, pour extérieurs, avec gaine EAP, de 75+1 paires (76x2x0,51 mm). (matériau) | 1.000 | 6.51 | 6.51 |
| mo001 | h | Compagnon professionnel III/CP2 installateur en télécommunications. (main-d'œuvre) | 0.080 | 30.20 | 2.42 |
| mo056 | h | Ouvrier professionnel II/OP installateur en télécommunications. (main-d'œuvre) | 0.080 | 25.99 | 2.08 |
| % | % | Frais de chantier des unités d'ouvrage | 2 % | 11.01 | 0.22 |
|  |  | Coûts directs |  |  | 11.23 |
