# Câble de paires en cuivre

- Propriété du fichier: CYPE INGENIEROS, S.A.
- Format: FIEBDC-3/2002
- Devise: EUR
- Coûts indirects: 3.00 %
- Frais généraux: 13.00 %
- Bénéfice: 6.00 %
- TVA: 20.00 %

## T Équipements techniques

### TT Installations de télécommunication

#### TTH Réseaux de câbles de cuivre

**TTH030** m Câble de paires en cuivre.
Câble de 1 paire (1x2x0,51 mm), réaction au feu classe Dca-s2,d2,a2, avec conducteur unifilaire en cuivre, isolation en polyéthylène et gaine extérieure sans halogènes à faible émission de fumées et de gaz corrosifs de 3,7 mm de diamètre de couleur verte. Comprend les accessoires et les éléments de fixation.
Inclut: Pose des câbles.
Critère pour le métré: Longueur mesurée selon documentation graphique du Projet.
Critère pour le mémoire: On mesurera la longueur réellement exécutée selon les spécifications du Projet.

| Code | U | Désignation | Quantité | Prix | Montant |
|---|---|---|---|---|---|
| mt40mto110a | m | Câble de 1 paire (1x2x0,51 mm), réaction au feu classe Dca-s2,d2,a2 selon FR EN 50575, avec conducteur unifilaire en cuivre, isolation en polyéthylène et gaine extérieure sans halogènes à faible émission de fumées et de gaz corrosifs de 3,7 mm de diamètre de couleur verte. (matériau) | 1.000 | 0.54 | 0.54 |
| mo001 | h | Compagnon professionnel III/CP2 installateur en télécommunications. (main-d'œuvre) | 0.015 | 30.20 | 0.45 |
| mo056 | h | Ouvrier professionnel II/OP installateur en télécommunications. (main-d'œuvre) | 0.015 | 25.99 | 0.39 |
| % | % | Frais de chantier des unités d'ouvrage | 2 % | 1.38 | 0.03 |
|  |  | Coûts directs |  |  | 1.41 |
