# Canalisation de liaison inférieure

- Propriété du fichier: CYPE INGENIEROS, S.A.
- Format: FIEBDC-3/2002
- Devise: EUR
- Coûts indirects: 3.00 %
- Frais généraux: 13.00 %
- Bénéfice: 6.00 %
- TVA: 20.00 %

## T Équipements techniques

### TT Installations de télécommunication

#### TTR Raccordements

**TTR010** m Canalisation de liaison inférieure.
Canalisation de liaison inférieure entre le registre de liaison et le RITI, RITU ou RITM, dans un bâtiment avec un nombre de PAU compris entre 21 et 40, constituée de goulotte avec 4 espaces indépendants (4 TBA+STDP) de PVC rigide de 60x110 mm. Installation en surface. Comprend les accessoires et les cloisons séparatrices.
Inclut: Implantation du parcours de la canalisation. Mise en place et fixation de la goulotte.
Critère pour le métré: Longueur mesurée en projection horizontale, selon documentation graphique du Projet.
Critère pour le mémoire: On mesurera, en projection horizontale, la longueur réellement exécutée selon les spécifications du Projet.

| Code | U | Désignation | Quantité | Prix | Montant |
|---|---|---|---|---|---|
| mt35ait040aj | m | Goulotte de PVC rigide, de 60x110 mm, pour abriter des câbles électriques, y compris les accessoires. Selon NF EN 50085-1, avec degré de protection IP4X selon NF EN 60529. (matériau) | 1.000 | 23.57 | 23.57 |
| mt35ait050c | m | Cloison séparatrice, en PVC rigide, de 53 mm de hauteur. (matériau) | 3.000 | 3.86 | 11.58 |
| op00ato010 |  | Tournevis. | 1.000 | 0.00 | 0.00 |
| op00mar010 |  | Marteau. | 1.000 | 0.00 | 0.00 |
| op00tal010 |  | Perceuse. | 1.000 | 0.00 | 0.00 |
| mo001 | h | Compagnon professionnel III/CP2 installateur en télécommunications. (main-d'œuvre) | 0.060 | 30.20 | 1.81 |
| mo056 | h | Ouvrier professionnel II/OP installateur en télécommunications. (main-d'œuvre) | 0.060 | 25.99 | 1.56 |
| % | % | Frais de chantier des unités d'ouvrage | 2 % | 38.52 | 0.77 |
|  |  | Coûts directs |  |  | 39.29 |
