# Canalisation de liaison inférieure

- Propriété du fichier: CYPE INGENIEROS, S.A.
- Format: FIEBDC-3/2002
- Devise: EUR
- Coûts indirects: 3.00 %
- Frais généraux: 13.00 %
- Bénéfice: 6.00 %
- TVA: 20.00 %

## T Équipements techniques

### TT Installations de télécommunication

#### TTR Raccordements

**TTR010** m Canalisation de liaison inférieure.
Canalisation de liaison inférieure entre le registre de liaison et le RITI, RITU ou RITM, dans un bâtiment avec un nombre de PAU compris entre 5 et 20, constituée de chemin de câbles en tôle perforée avec 4 espaces indépendants (4 TBA+STDP) de PVC rigide de 60x150 mm. Installation en surface. Comprend les accessoires, les cloisons séparatrices et les vis de fixation.
Inclut: Implantation du parcours de la canalisation. Mise en place et fixation du chemin de câbles.
Critère pour le métré: Longueur mesurée en projection horizontale, selon documentation graphique du Projet.
Critère pour le mémoire: On mesurera, en projection horizontale, la longueur réellement exécutée selon les spécifications du Projet.

| Code | U | Désignation | Quantité | Prix | Montant |
|---|---|---|---|---|---|
| mt35ait030ad | m | Chemin de câbles en tôle perforée de PVC rigide, de 60x150 mm, pour support et conduite de câbles électriques, y compris les accessoires. Selon NF EN 61537. (matériau) | 1.000 | 28.93 | 28.93 |
| mt35ait050d | m | Cloison séparatrice, en PVC rigide, de 50,5 mm de hauteur. (matériau) | 3.000 | 13.16 | 39.48 |
| mt35ait060a | U | Vis M8x22 de PVC rigide. (matériau) | 6.000 | 0.38 | 2.28 |
| op00ato010 |  | Tournevis. | 1.000 | 0.00 | 0.00 |
| op00mar010 |  | Marteau. | 1.000 | 0.00 | 0.00 |
| op00tal010 |  | Perceuse. | 1.000 | 0.00 | 0.00 |
| mo001 | h | Compagnon professionnel III/CP2 installateur en télécommunications. (main-d'œuvre) | 0.060 | 30.20 | 1.81 |
| mo056 | h | Ouvrier professionnel II/OP installateur en télécommunications. (main-d'œuvre) | 0.060 | 25.99 | 1.56 |
| % | % | Frais de chantier des unités d'ouvrage | 2 % | 74.06 | 1.48 |
|  |  | Coûts directs |  |  | 75.54 |
