# Canalisation de liaison inférieure

- Propriété du fichier: CYPE INGENIEROS, S.A.
- Format: FIEBDC-3/2002
- Devise: EUR
- Coûts indirects: 3.00 %
- Frais généraux: 13.00 %
- Bénéfice: 6.00 %
- TVA: 20.00 %

## T Équipements techniques

### TT Installations de télécommunication

#### TTR Raccordements

**TTR010** m Canalisation de liaison inférieure.
Canalisation de liaison inférieure entre le registre de liaison et le RITI, RITU ou RITM, dans un bâtiment avec un nombre de PAU compris entre 21 et 40, constituée de chemin de câbles tôle non perforée avec 4 espaces indépendants (4 TBA+STDP) de PVC rigide de 60x150 mm. Installation en surface. Comprend les accessoires, les cloisons séparatrices et les vis de fixation.
Inclut: Implantation du parcours de la canalisation. Mise en place et fixation du chemin de câbles.
Critère pour le métré: Longueur mesurée en projection horizontale, selon documentation graphique du Projet.
Critère pour le mémoire: On mesurera, en projection horizontale, la longueur réellement exécutée selon les spécifications du Projet.

| Code | U | Désignation | Quantité | Prix | Montant |
|---|---|---|---|---|---|
| mt35ait030cd | m | Chemin de câbles tôle non perforée de PVC rigide, de 60x150 mm, pour support et conduite de câbles électriques, y compris les accessoires. Selon NF EN 61537. (matériau) | 1.000 | 28.93 | 28.93 |
| mt35ait050d | m | Cloison séparatrice, en PVC rigide, de 50,5 mm de hauteur. (matériau) | 3.000 | 13.16 | 39.48 |
| mt35ait060a | U | Vis M8x22 de PVC rigide. (matériau) | 6.000 | 0.38 | 2.28 |
| op00ato010 |  | Tournevis. | 1.000 | 0.00 | 0.00 |
| op00mar010 |  | Marteau. | 1.000 | 0.00 | 0.00 |
| op00tal010 |  | Perceuse. | 1.000 | 0.00 | 0.00 |
| mo001 | h | Compagnon professionnel III/CP2 installateur en télécommunications. (main-d'œuvre) | 0.060 | 30.20 | 1.81 |
| mo056 | h | Ouvrier professionnel II/OP installateur en télécommunications. (main-d'œuvre) | 0.060 | 25.99 | 1.56 |
| % | % | Frais de chantier des unités d'ouvrage | 2 % | 74.06 | 1.48 |
|  |  | Coûts directs |  |  | 75.54 |
