# Canalisation de liaison supérieure

- Propriété du fichier: CYPE INGENIEROS, S.A.
- Format: FIEBDC-3/2002
- Devise: EUR
- Coûts indirects: 3.00 %
- Frais généraux: 13.00 %
- Bénéfice: 6.00 %
- TVA: 20.00 %

## T Équipements techniques

### TT Installations de télécommunication

#### TTX Réseaux de câbles co-axiaux

**TTX010** m Canalisation de liaison supérieure.
Canalisation de liaison supérieure entre le point d'entrée générale supérieur du logement et le registre de terminaison de réseau, pour logement individuel, constituée de 2 tubes de polypropylène flexible, annelés de 40 mm de diamètre, résistance à la compression 320 N, résistance à l'impact 2 joules. Installation encastrée. Comprend les accessoires, les éléments de fixation et le fil guide.
Critère d'évaluation économique: Le prix ne comprend pas les travaux auxiliaires de maçonnerie pour installations.
Inclut: Implantation du parcours de la canalisation. Mise en place et fixation des tubes. Mise en place du fil guide.
Critère pour le métré: Longueur mesurée selon documentation graphique du Projet.
Critère pour le mémoire: On mesurera la longueur réellement exécutée selon les spécifications du Projet.

| Code | U | Désignation | Quantité | Prix | Montant |
|---|---|---|---|---|---|
| mt35aia060a | m | Tube souple en polypropylène à double paroi (intérieure lisse et extérieure annelée), de couleur grise, de 40 mm de diamètre nominal, pour canalisation encastrée dans des parois maçonnées (sols, murs et plafonds). Résistance à la compression 320 N, résistance à l'impact 2 joules, température de travail -5°C jusqu'à 90°C, avec degré de protection IP549 selon NF EN 60529, propriétés électriques: isolant, non propagateur de la flamme. Selon NF EN 61386-1 et NF EN 61386-22. (matériau) | 2.000 | 3.67 | 7.34 |
| mt40iva030 | m | Fil guide de polypropylène de 3 mm de diamètre. (matériau) | 2.400 | 0.17 | 0.41 |
| mo001 | h | Compagnon professionnel III/CP2 installateur en télécommunications. (main-d'œuvre) | 0.032 | 30.20 | 0.97 |
| mo056 | h | Ouvrier professionnel II/OP installateur en télécommunications. (main-d'œuvre) | 0.040 | 25.99 | 1.04 |
| % | % | Frais de chantier des unités d'ouvrage | 2 % | 9.76 | 0.20 |
|  |  | Coûts directs |  |  | 9.96 |
