# Dérivateur

- Propriété du fichier: CYPE INGENIEROS, S.A.
- Format: FIEBDC-3/2002
- Devise: EUR
- Coûts indirects: 3.00 %
- Frais généraux: 13.00 %
- Bénéfice: 6.00 %
- TVA: 20.00 %

## T Équipements techniques

### TT Installations de télécommunication

#### TTX Réseaux de câbles co-axiaux

**TTX140** U Dérivateur.
Dérivateur de 5-2400 MHz, de 4 dérivations et 29 dB de perte de dérivation, avec connecteurs type "F".
Inclut: Mise en place du dérivateur. Connexion et contrôle de son bon fonctionnement.
Critère pour le métré: Nombre d'unités prévues, selon documentation graphique du Projet.
Critère pour le mémoire: On mesurera le nombre d'unités réellement exécutées selon les spécifications du Projet.

| Code | U | Désignation | Quantité | Prix | Montant |
|---|---|---|---|---|---|
| mt40ede008xj | U | Dérivateur de 5-2400 MHz, de 4 dérivations et 29 dB de perte de dérivation, avec connecteurs type "F". (matériau) | 1.000 | 8.37 | 8.37 |
| mo001 | h | Compagnon professionnel III/CP2 installateur en télécommunications. (main-d'œuvre) | 0.100 | 30.20 | 3.02 |
| mo056 | h | Ouvrier professionnel II/OP installateur en télécommunications. (main-d'œuvre) | 0.100 | 25.99 | 2.60 |
| % | % | Frais de chantier des unités d'ouvrage | 2 % | 13.99 | 0.28 |
|  |  | Coûts directs |  |  | 14.27 |
