# Récupérateur de chaleur et d'humidité air-air, avec une batterie à détente directe. Installation au plafond

- Propriété du fichier: CYPE INGENIEROS, S.A.
- Format: FIEBDC-3/2002
- Devise: EUR
- Coûts indirects: 3.00 %
- Frais généraux: 13.00 %
- Bénéfice: 6.00 %
- TVA: 20.00 %

## T Équipements techniques

### TV Climatisation et ventilation

#### TVA Distribution d'air

**TVA470** U Récupérateur de chaleur et d'humidité air-air, avec une batterie à détente directe. Installation au plafond.
Récupérateur enthalpique air-air, efficacité de récupération calorifique à vitesse élevée 81,8%, débit d'air nominal à une vitesse maximale 1000 m³/h, pression à air nominal à une vitesse maximale 90 Pa, consommation d'électricité à vitesse élevée 307 W, dimensions 368x1172x1354 mm, poids 79 kg, pression sonore à une vitesse maximale 42 dBA, alimentation monophasée (230V/50Hz), avec connexions de 250 mm de diamètre, échangeur de chaleur à haute efficacité, préfiltres à air, ventilateurs avec moteur DC à 3 vitesses, avec changement de mode automatique d'opération de récupération à free cooling et possibilité de contrôle domotique. Installation au plafond. Comprend les éléments pour la suspension au plafond.
Inclut: Implantation. Mise en place et fixation. Connexion au réseau électrique. Connexion de l'unité aux lignes frigorifiques. Contrôle de son bon fonctionnement.
Critère pour le métré: Nombre d'unités prévues, selon documentation graphique du Projet.
Critère pour le mémoire: On mesurera le nombre d'unités réellement exécutées selon les spécifications du Projet.

| Code | U | Désignation | Quantité | Prix | Montant |
|---|---|---|---|---|---|
| mt42dai650g | U | Récupérateur enthalpique air-air, efficacité de récupération calorifique à vitesse élevée 81,8%, débit d'air nominal à une vitesse maximale 1000 m³/h, pression à air nominal à une vitesse maximale 90 Pa, consommation d'électricité à vitesse élevée 307 W, dimensions 368x1172x1354 mm, poids 79 kg, pression sonore à une vitesse maximale 42 dBA, alimentation monophasée (230V/50Hz), avec connexions de 250 mm de diamètre, échangeur de chaleur à haute efficacité, préfiltres à air, ventilateurs avec moteur DC à 3 vitesses, avec changement de mode automatique d'opération de récupération à free cooling et possibilité de contrôle domotique. (matériau) | 1.000 | 4969.58 | 4969.58 |
| mt42dai652c | U | Batterie à détente directe, puissance frigorifique 5,7 kW, puissance calorifique 6,9 kW, de 250x1000x809 mm, poids 30,1 kg, pour récupérateur de chaleur air-air. (matériau) | 1.000 | 2314.65 | 2314.65 |
| mt42www090 | U | Kit de support pour la suspension du plafond, constitué de quatre tiges filetées en acier galvanisé, avec leurs chevilles, écrous et rondelles correspondants. (matériau) | 1.000 | 22.00 | 22.00 |
| mo005 | h | Compagnon professionnel III/CP2 installateur de climatisation. (main-d'œuvre) | 0.900 | 31.65 | 28.49 |
| mo104 | h | Ouvrier professionnel II/OP installateur de climatisation. (main-d'œuvre) | 0.900 | 27.24 | 24.52 |
| % | % | Frais de chantier des unités d'ouvrage | 2 % | 7359.24 | 147.18 |
|  |  | Coûts directs |  |  | 7506.42 |
