# Purificateur d'air pour conduit

- Propriété du fichier: CYPE INGENIEROS, S.A.
- Format: FIEBDC-3/2002
- Devise: EUR
- Coûts indirects: 3.00 %
- Frais généraux: 13.00 %
- Bénéfice: 6.00 %
- TVA: 20.00 %

## T Équipements techniques

### TV Climatisation et ventilation

#### TVA Distribution d'air

**TVA540** U Purificateur d'air pour conduit.
Purificateur d'air pour conduit, avec destruction de la charge virale et bactérienne, suppression des contaminants et réduction d'odeurs désagréables, via un ioniseur à plasma par photocatalyse avec une lampe UV, débit d'air nominal 750 m³/h, longueur de la lampe 230 mm, poids 0,65 kg, de 225x100x72 mm, consommation d'électricité 24 W, alimentation monophasée à 230 V.
Inclut: Mise en place et fixation. Connexion et contrôle de son bon fonctionnement.
Critère pour le métré: Nombre d'unités prévues, selon documentation graphique du Projet.
Critère pour le mémoire: On mesurera le nombre d'unités réellement exécutées selon les spécifications du Projet.

| Code | U | Désignation | Quantité | Prix | Montant |
|---|---|---|---|---|---|
| mt42lmf606aa | U | Purificateur d'air pour conduit, avec destruction de la charge virale et bactérienne, suppression des contaminants et réduction d'odeurs désagréables, via un ioniseur à plasma par photocatalyse avec une lampe UV, débit d'air nominal 750 m³/h, longueur de la lampe 230 mm, poids 0,65 kg, de 225x100x72 mm, consommation d'électricité 24 W, alimentation monophasée à 230 V. (matériau) | 1.000 | 2397.53 | 2397.53 |
| mo005 | h | Compagnon professionnel III/CP2 installateur de climatisation. (main-d'œuvre) | 0.100 | 31.65 | 3.17 |
| mo104 | h | Ouvrier professionnel II/OP installateur de climatisation. (main-d'œuvre) | 0.100 | 27.24 | 2.72 |
| % | % | Frais de chantier des unités d'ouvrage | 2 % | 2403.42 | 48.07 |
|  |  | Coûts directs |  |  | 2451.49 |
