# Conduit de ventilation de pièces préfabriquées en béton

- Propriété du fichier: CYPE INGENIEROS, S.A.
- Format: FIEBDC-3/2002
- Devise: EUR
- Coûts indirects: 3.00 %
- Frais généraux: 13.00 %
- Bénéfice: 6.00 %
- TVA: 20.00 %

## T Équipements techniques

### TV Climatisation et ventilation

#### TVC Conduits d'admission et d'extraction pour ventilation

**TVC010** m Conduit de ventilation de pièces préfabriquées en béton.
Réalisation de conduit de ventilation, formé de pièces simples en béton, de 24x36x30 cm, posées avec du mortier de ciment, industriel, M-5. Comprend les pièces de révision, de déviation et spéciales.
Inclut: Implantation. Mise en place et à l'aplomb des mires de référence. Mise en place des pièces avec du mortier. Repassage des joints.
Critère pour le métré: Longueur mesurée du départ du conduit jusqu'à la partie inférieure de l'aspirateur, selon documentation graphique du Projet.
Critère pour le mémoire: On mesurera, du départ du conduit jusqu'à la partie inférieure de l'aspirateur, la longueur réellement exécutée selon les spécifications du Projet.

| Code | U | Désignation | Quantité | Prix | Montant |
|---|---|---|---|---|---|
| mt08aaa010a | m³ | Eau. (matériau) | 0.006 | 1.50 | 0.01 |
| mt09mif010ca | t | Mortier industriel pour maçonnerie, de ciment, couleur grise, catégorie M-5 (résistance à la compression 5 N/mm²), fourni en sacs, selon NF EN 998-2. (matériau) | 0.019 | 53.48 | 1.02 |
| mt20chp010e | U | Pièce simple en béton, de 24x36x30 cm, pour conduit de ventilation, selon NF EN 1858. (matériau) | 3.667 | 1.21 | 4.44 |
| mo020 | h | Compagnon professionnel III/CP2 construction. (main-d'œuvre) | 0.200 | 30.66 | 6.13 |
| mo113 | h | Ouvrier d'exécution I/OE1 construction. (main-d'œuvre) | 0.250 | 25.69 | 6.42 |
| % | % | Frais de chantier des unités d'ouvrage | 2 % | 18.02 | 0.36 |
|  |  | Coûts directs |  |  | 18.38 |
