# Équipement d'air conditionné avec unités intérieures de sol, système air-air multisplit

- Propriété du fichier: CYPE INGENIEROS, S.A.
- Format: FIEBDC-3/2002
- Devise: EUR
- Coûts indirects: 3.00 %
- Frais généraux: 13.00 %
- Bénéfice: 6.00 %
- TVA: 20.00 %

## T Équipements techniques

### TV Climatisation et ventilation

#### TVT Unités terminales autonomes de climatisation

**TVT120** U Équipement d'air conditionné avec unités intérieures de sol, système air-air multisplit.
Équipement d'air conditionné, système air-air split 2x1, pour gaz R-32, pompe à chaleur, alimentation monophasée (230V/50Hz), puissance frigorifique nominale 12,1 kW (température de bulbe sec de l'air intérieur 27°C, température de bulbe humide de l'air intérieur 19°C, température de bulbe sec de l'air extérieur 35°C, température de bulbe humide de l'air extérieur 24°C), puissance frigorifique minimale/maximale: 3/13,2 kW, consommation électrique nominale en refroidissement 4,71 kW, SEER 4,86, puissance calorifique nominale 13 kW (température de bulbe sec de l'air intérieur 20°C, température de bulbe sec de l'air extérieur 7°C, température de bulbe humide de l'air extérieur 6°C), puissance calorifique minimale/maximale: 3/16 kW, consommation électrique nominale en chauffage 4,01 kW, SCOP 3,9, constitué de deux unités intérieures de sol de type vertical, débit d'air à élevée/faible vitesse: 930/640 m³/h, pression sonore à élevée/moyenne/faible vitesse: 50/45/41 dBA, puissance sonore à élevée/moyenne/faible vitesse: 64/60/54 dBA, dimensions 1750x600x210 mm, poids 45 kg, une unité extérieure, avec compresseur type Twin Rotary, avec technologie Inverter, débit d'air 4200 m³/h, pression sonore en refroidissement 55 dBA, pression sonore en chauffage 57 dBA, dimensions 890x900x320 mm, poids 68 kg, diamètre de connexion du tuyau de gaz 5/8", diamètre de connexion du tuyau de liquide 3/8", longueur maximale de la tuyauterie 50 m, différence maximale de hauteur entre l'unité extérieure et l'unité intérieure 30 m et un kit répartiteur. Comprend les éléments antivibratoires de sol pour l'appui de l'unité extérieure.
Critère d'évaluation économique: Le prix ne comprend ni la canalisation ni le câblage électrique d'alimentation.
Inclut: Implantation des unités. Mise en place et fixation de l'unité intérieure. Mise en place et fixation de l'unité extérieure. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42tsb385nd | U | Équipement d'air conditionné, système air-air split 2x1, pour gaz R-32, pompe à chaleur, alimentation monophasée (230V/50Hz), puissance frigorifique nominale 12,1 kW (température de bulbe sec de l'air intérieur 27°C, température de bulbe humide de l'air intérieur 19°C, température de bulbe sec de l'air extérieur 35°C, température de bulbe humide de l'air extérieur 24°C), puissance frigorifique minimale/maximale: 3/13,2 kW, consommation électrique nominale en refroidissement 4,71 kW, SEER 4,86, puissance calorifique nominale 13 kW (température de bulbe sec de l'air intérieur 20°C, température de bulbe sec de l'air extérieur 7°C, température de bulbe humide de l'air extérieur 6°C), puissance calorifique minimale/maximale: 3/16 kW, consommation électrique nominale en chauffage 4,01 kW, SCOP 3,9, constitué de deux unités intérieures de sol de type vertical, débit d'air à élevée/faible vitesse: 930/640 m³/h, pression sonore à élevée/moyenne/faible vitesse: 50/45/41 dBA, puissance sonore à élevée/moyenne/faible vitesse: 64/60/54 dBA, dimensions 1750x600x210 mm, poids 45 kg, une unité extérieure, avec compresseur type Twin Rotary, avec technologie Inverter, débit d'air 4200 m³/h, pression sonore en refroidissement 55 dBA, pression sonore en chauffage 57 dBA, dimensions 890x900x320 mm, poids 68 kg, diamètre de connexion du tuyau de gaz 5/8", diamètre de connexion du tuyau de liquide 3/8", longueur maximale de la tuyauterie 50 m, différence maximale de hauteur entre l'unité extérieure et l'unité intérieure 30 m et un kit répartiteur. (matériau) | 1.000 | 6970.03 | 6970.03 |
| mt42www080 | U | Kit d'amortisseurs antivibration de sol, composé de quatre amortisseurs en caoutchouc, avec leurs vis, écrous et rondelles correspondants. (matériau) | 1.000 | 8.00 | 8.00 |
| mt42tsb900 | m | Câble bipolaire, de 0,5 mm² de section (matériau) | 3.000 | 0.80 | 2.40 |
| mt35aia090aa | m | Tube rigide en PVC, branchable, courbable à chaud, de couleur noire, de 16 mm de diamètre nominal, pour climatisation fixe en surface. Résistance à la compression 1250 N, résistance à l'impact 2 joules, température de travail -5°C jusqu'à 60°C, avec degré de protection IP547 selon NF EN 60529, propriétés électriques: isolant, non propagateur de la flamme. Selon NF EN 61386-1 et NF EN 61386-22. Comprend les colliers, les éléments de fixation et les accessoires (courbes, manchons, tés, coudes et courbes flexibles). (matériau) | 3.000 | 1.23 | 3.69 |
| mo005 | h | Compagnon professionnel III/CP2 installateur de climatisation. (main-d'œuvre) | 3.000 | 30.20 | 90.60 |
| mo104 | h | Ouvrier professionnel II/OP installateur de climatisation. (main-d'œuvre) | 3.000 | 25.99 | 77.97 |
| % | % | Frais de chantier des unités d'ouvrage | 2 % | 7152.69 | 143.05 |
|  |  | Coûts directs |  |  | 7295.74 |
