# Projecteur avec lampe LED

- Propriété du fichier: CYPE Ingenieros S.A.
- Format: FIEBDC-3/2016
- Logiciel: Générateur de prix de la construction. CYPE Ingenieros, S.A.
- Date: 12/06/2024
- Devise: EUR
- Coûts indirects: 3 %
- Frais généraux: 13 %
- Bénéfice: 6 %
- TVA: 20 %

## A VRD et aménagements extérieurs

### AE Éclairage extérieur

#### AEP Projecteurs

**AEP020** U Projecteur avec lampe LED.
Projecteur, non réglable, de 127x44x120 mm, de 10 W, alimentation à 220/240 V et 50-60 Hz, avec lampe LED non remplaçable, température de couleur 6000 K, avec corps en aluminium, finition laquée couleur noire, faisceau de lumière extensif 120° et diffuseur en verre trempé, taux d'éblouissement unifié inférieur à 19, indice de reproduction chromatique supérieure à 80, flux lumineux 1060 lumens, degré de protection IP65 et isolation classe I.
Inclut: Implantation. Montage, connexion et contrôle de son bon fonctionnement.
Critère pour le métré: Nombre d'unités prévues, selon documentation graphique du Projet.
Critère pour le mémoire: On mesurera le nombre d'unités réellement exécutées selon les spécifications du Projet.

| Code | U | Désignation | Quantité | Prix | Montant |
|---|---|---|---|---|---|
| mt34rlg010ac | U | Projecteur, non réglable, de 127x44x120 mm, de 10 W, alimentation à 220/240 V et 50-60 Hz, avec lampe LED non remplaçable, température de couleur 6000 K, avec corps en aluminium, finition laquée couleur noire, faisceau de lumière extensif 120° et diffuseur en verre trempé, taux d'éblouissement unifié inférieur à 19, indice de reproduction chromatique supérieure à 80, flux lumineux 1060 lumens, degré de protection IP65 et isolation classe I, avec support. (matériau) | 1 | 17.95 | 17.950 |
| mo003 | h | Compagnon professionnel III/CP2 électricien. (main-d'œuvre) | 0.3 | 30.2 | 9.060 |
| mo102 | h | Ouvrier professionnel II/OP électricien. (main-d'œuvre) | 0.3 | 25.99 | 7.797 |
| % | % | Frais de chantier des unités d'ouvrage | 2 % | 34.807 | 0.696 |
|  |  | Coûts directs |  |  | 35.503 |

## Ressources

**mt34rlg010ac** U Projecteur, non réglable
Données techniques: Coût énergétique 155.186 MJ; Émission de CO2 9.987 kg
Déchets:
- emballage: re150101 Emballages en papier et en carton. (composant de déchet); quantité 0.68 kg; Code CED 15 01 01; Masse de l'élément 1 kg; Volume 0.001333 m3
- emballage: re170201 Bois. (composant de déchet); quantité 0.167 kg; Code CED 17 02 01; Masse de l'élément 1 kg; Volume 0.000909 m3
- emballage: re170203 Plastique. (composant de déchet); quantité 0.014 kg; Code CED 17 02 03; Masse de l'élément 1 kg; Volume 0.001667 m3
