# Marquage et signalisation de pistes sportives intérieures, avec peinture de polyuréthane

- Propriété du fichier: CYPE Ingenieros S.A.
- Format: FIEBDC-3/2016
- Logiciel: Générateur de prix de la construction. CYPE Ingenieros, S.A.
- Date: 12/06/2024
- Devise: EUR
- Coûts indirects: 3 %
- Frais généraux: 13 %
- Bénéfice: 6 %
- TVA: 20 %

## A VRD et aménagements extérieurs

### AF Pistes sportives

#### AFP Peintures

**AFP060** U Marquage et signalisation de pistes sportives intérieures, avec peinture de polyuréthane.
Marquage et signalisation de terrain de football salle, sur revêtement sportif indoor multicouche, avec lignes de 8 cm de largeur, continues ou discontinues, par application à la brosse ou au rouleau de peinture en polyuréthane, élastique, bicomposant, finition satinée semi-brillante, couleur noire, selon les normes fédératives.
Inclut: Préparation de la surface. Réalisation du marquage.
Critère pour le métré: Nombre d'unités prévues, selon documentation graphique du Projet.
Critère pour le mémoire: On mesurera le nombre d'unités réellement exécutées selon les spécifications du Projet.

| Code | U | Désignation | Quantité | Prix | Montant |
|---|---|---|---|---|---|
| mt27ppc020j | kg | Peinture en polyuréthane, élastique, bicomposant, finition satinée semi-brillante, couleur noire, résistant aux rayons UV, aux intempéries et à l'abrasion. (matériau) | 5.2 | 62.95 | 327.340 |
| mt27wav020a | m | Ruban adhésif de masquage, de 25 mm de largeur. (matériau) | 220 | 0.1 | 22.000 |
| mo038 | h | Compagnon professionnel III/CP2 peintre. (main-d'œuvre) | 6.2 | 29.25 | 181.350 |
| mo076 | h | Ouvrier professionnel II/OP peintre. (main-d'œuvre) | 6.2 | 26.02 | 161.324 |
| % | % | Frais de chantier des unités d'ouvrage | 2 % | 692.014 | 13.840 |
|  |  | Coûts directs |  |  | 705.854 |

Déchets:
- pose: mt27ppc020j; facteur de déchet 0.0275
- pose: mt27wav020a Ruban adhésif de masquage, de 25 mm de largeur; facteur de déchet 0.0441176

## Ressources

**mt27ppc020j** kg Peinture en polyuréthane
Données techniques: Coût énergétique 28.330 MJ; Émission de CO2 1.266 kg; Code CED 08 01 11; Masse de l'élément 1 kg; Volume 0.001111 m3
Déchets:
- emballage: re170203 Plastique. (composant de déchet); quantité 0.045 kg; Code CED 17 02 03; Masse de l'élément 1 kg; Volume 0.001667 m3

**mt27wav020a** m Ruban adhésif de masquage, de 25 mm de largeur
Données techniques: Coût énergétique 0.002 MJ; Émission de CO2 0.003 kg; Code CED 20 01 01; Masse de l'élément 0.0034 kg; Volume 0.000005 m3
