# Périmètre pour revêtement de sol absorbeur d'impacts, de dalles en caoutchouc

- Propriété du fichier: CYPE Ingenieros S.A.
- Format: FIEBDC-3/2016
- Logiciel: Générateur de prix de la construction. CYPE Ingenieros, S.A.
- Date: 04/07/2024
- Devise: EUR
- Coûts indirects: 3 %
- Frais généraux: 13 %
- Bénéfice: 6 %
- TVA: 20 %

## A VRD et aménagements extérieurs

### AV Espaces verts et mobilier urbain

#### AVJ Aires de jeux

**AVJ040** m Périmètre pour revêtement de sol absorbeur d'impacts, de dalles en caoutchouc.
Périmètre pour revêtement de sol absorbeur d'impacts, constitué de dalles en caoutchouc recyclé SBR, avec bord biseauté, couleur rouge, de 1000x250x80 mm, pose avec adhésif spécial de polyuréthane bicomposant.
Critère d'évaluation économique: Le prix ne comprend pas la surface base.
Inclut: Implantation. Découpe des pièces. Application de l'adhésif. Mise en place des dalles de caoutchouc. Nettoyage final.
Critère pour le métré: Longueur mesurée selon documentation graphique du Projet.
Critère pour le mémoire: On mesurera la longueur réellement exécutée selon les spécifications du Projet.

| Code | U | Désignation | Quantité | Prix | Montant |
|---|---|---|---|---|---|
| mt47adc110a | kg | Adhésif spécial de polyuréthane bicomposant. (matériau) | 0.2 | 4.67 | 0.934 |
| mt47adc412db | m | Dalle en caoutchouc recyclé SBR, avec bord biseauté, couleur rouge, de 1000x250x80 mm, avec agglomérants de polyuréthane, selon NF EN 1177. (matériau) | 1.05 | 17.47 | 18.344 |
| mo041 | h | Compagnon professionnel III/CP2 VRD espaces publics. (main-d'œuvre) | 0.08 | 29.25 | 2.340 |
| mo087 | h | Ouvrier professionnel II/OP VRD espaces publics. (main-d'œuvre) | 0.08 | 26.02 | 2.082 |
| % | % | Frais de chantier des unités d'ouvrage | 2 % | 23.700 | 0.474 |
|  |  | Coûts directs |  |  | 24.174 |

Déchets:
- pose: mt47adc110a Adhésif spécial de polyuréthane bicomposant; facteur de déchet 0.038685

## Ressources

**mt47adc110a** kg Adhésif spécial de polyuréthane bicomposant
Données techniques: Coût énergétique 144.471 MJ; Émission de CO2 7.014 kg; Code CED 17 09 04; Masse de l'élément 1 kg; Volume 0.000667 m3
Déchets:
- emballage: re170203 Plastique. (composant de déchet); quantité 0.003 kg; Code CED 17 02 03; Masse de l'élément 1 kg; Volume 0.001667 m3

**mt47adc412db** m Dalle en caoutchouc recyclé SBR
Données techniques: Coût énergétique 316.050 MJ; Émission de CO2 17.500 kg
