# Transport des éléments en fibrociment avec amiante

- Propriété du fichier: CYPE Ingenieros S.A.
- Format: FIEBDC-3/2016
- Logiciel: Générateur de prix de la construction. CYPE Ingenieros, S.A.
- Date: 11/06/2025
- Devise: EUR
- Coûts indirects: 3 %
- Frais généraux: 13 %
- Bénéfice: 6 %
- TVA: 20 %

## D Gestion de déchets

### DD Dangereux

#### DDB Transport de déchets dangereux

**DDB030** m³ Transport des éléments en fibrociment avec amiante.
Transport des éléments en fibrociment avec amiante provenant d'une démolition, à la décharge spécifiée, préalablement plastifiés et palettisés.
Critère d'évaluation économique: Le prix comprend le trajet aller, le déchargement et le trajet retour, mais il ne comprend pas la plastification, l'étiquetage, la palettisation ni la charge sur site.
Inclut: Transport des déchets à la décharge spécifiée, installation de traitement des déchets de construction et démolition externe à l'ouvrage ou au centre de valorisation ou de suppression des déchets. Décharge des déchets.
Critère pour le métré: Volume théorique, estimé à partir du poids et de la densité apparente des différents matériaux qui composent les déchets, selon documentation graphique du Projet.
Critère pour le mémoire: On mesurera, y compris le foisonnement, le volume de déchets réellement transporté selon les spécifications du Projet.

| Code | U | Désignation | Quantité | Prix | Montant |
|---|---|---|---|---|---|
| mt08grg100 | m³ | Transport de plaques en fibrociment avec amiante, provenant de la démolition d'une toiture, à la décharge spécifiée, préalablement plastifiées, palettisées et chargées dans le camion, en considérant l'aller, la décharge et le retour. (matériau) | 1 | 95.2 | 95.200 |
| % | % | Frais de chantier des unités d'ouvrage | 2 % | 95.200 | 1.904 |
|  |  | Coûts directs |  |  | 97.104 |
