# Chaperon préfabriqué, en béton

- Propriété du fichier: CYPE Ingenieros S.A.
- Format: FIEBDC-3/2016
- Logiciel: Générateur de prix de la construction. CYPE Ingenieros, S.A.
- Date: 12/06/2024
- Devise: EUR
- Coûts indirects: 3 %
- Frais généraux: 13 %
- Bénéfice: 6 %
- TVA: 20 %

## E Enveloppe et finition extérieure

### EC Éléments complémentaires de façade

#### ECC Chaperons et couvre-poteaux

**ECC060** m Chaperon préfabriqué, en béton.
Chaperon préfabriqué en béton, avec un angle d'inclinaison de 10°, de couleur grise, en pièces de 500x150x50 mm, avec larmier, pour recouvrement de murs, et ancrage métallique en acier inoxydable sur sa face inférieure; placé avec du mortier de ciment, industriel, avec adjuvant hydrofuge, M-10, sur lequel on introduit les ancrages métalliques; et jointement entre pièces et, s'il y a lieu, des assemblages avec les murs avec du mortier de joints spécial pour préfabriqués en béton.
Inclut: Préparation de la surface d'appui. Implantation des pièces. Mise en place, aplomb, nivellement et alignement des pièces. Jointoiement et nettoyage.
Critère pour le métré: Longueur mesurée aux axes, selon documentation graphique du Projet.
Critère pour le mémoire: On mesurera, aux axes, la longueur réellement exécutée selon les spécifications du Projet.

| Code | U | Désignation | Quantité | Prix | Montant |
|---|---|---|---|---|---|
| mt20ahp010a | m | Chaperon préfabriqué en béton, avec un angle d'inclinaison de 10°, de couleur grise, en pièces de 500x150x50 mm, avec larmier, pour recouvrement de murs, et ancrage métallique en acier inoxydable sur sa face inférieure. (matériau) | 1.1 | 6.44 | 7.084 |
| mt08aaa010a | m³ | Eau. (matériau) | 0.006 | 1.5 | 0.009 |
| mt09mif010ka | t | Mortier industriel pour maçonnerie, de ciment, couleur grise, avec adjuvant hydrofuge, catégorie M-10 (résistance à la compression 10 N/mm²), fourni en sacs, selon NF EN 998-2. (matériau) | 0.007 | 65.98 | 0.462 |
| mt09mcr235 | kg | Mortier de jointoiement pour préfabriqués en béton et en pierre artificielle, constitué de ciment, granulats, pigments et additifs spéciaux. (matériau) | 0.011 | 2.47 | 0.027 |
| mo020 | h | Compagnon professionnel III/CP2 construction. (main-d'œuvre) | 0.32 | 29.25 | 9.360 |
| mo113 | h | Ouvrier d'exécution I/OE1 construction. (main-d'œuvre) | 0.339 | 24.51 | 8.309 |
| % | % | Frais de chantier des unités d'ouvrage | 2 % | 25.251 | 0.505 |
|  |  | Coûts directs |  |  | 25.756 |

Déchets:
- pose: mt20ahp010a; facteur de déchet 0.0084
- pose: mt09mif010ka; facteur de déchet 0.0189
- pose: mt09mcr235; facteur de déchet 0.035

## Ressources

**mt20ahp010a** m Chaperon préfabriqué en béton
Données techniques: Coût énergétique 3.179 MJ; Émission de CO2 1.841 kg; Code CED 17 01 01; Masse de l'élément 12.2 kg; Volume 0.008133 m3
Déchets:
- emballage: re170201 Bois. (composant de déchet); quantité 0.015 kg; Code CED 17 02 01; Masse de l'élément 1 kg; Volume 0.000909 m3
- emballage: re170203 Plastique. (composant de déchet); quantité 0.008 kg; Code CED 17 02 03; Masse de l'élément 1 kg; Volume 0.001667 m3

**mt08aaa010a** m³ Eau
Données techniques: Coût énergétique 60.000 MJ; Émission de CO2 30.000 kg

**mt09mif010ka** t Mortier industriel pour maçonnerie
Données techniques: Coût énergétique 2050.870 MJ; Émission de CO2 177.583 kg; Code CED 17 01 01; Masse de l'élément 1000 kg; Volume 0.666667 m3
Déchets:
- emballage: re150101 Emballages en papier et en carton. (composant de déchet); quantité 8.571 kg; Code CED 15 01 01; Masse de l'élément 1 kg; Volume 0.001333 m3
- emballage: re170201 Bois; quantité 0.463 kg
- emballage: re170203 Plastique; quantité 0.241 kg

**mt09mcr235** kg Mortier de jointoiement pour préfabriqués en béton et en pierre artificielle
Données techniques: Coût énergétique 7.958 MJ; Émission de CO2 0.580 kg; Code CED 17 09 04; Masse de l'élément 1 kg; Volume 0.000667 m3
Déchets:
- emballage: re150101 Emballages en papier et en carton; quantité 0.021 kg
- emballage: re170201 Bois; quantité 0.006 kg
- emballage: re170203 Plastique; quantité 0.009 kg
