# Revêtement continu de parements en micro-mortier de chaux et de ciment

- Propriété du fichier: CYPE Ingenieros S.A.
- Format: FIEBDC-3/2016
- Logiciel: Générateur de prix de la construction. CYPE Ingenieros, S.A.
- Date: 12/06/2024
- Devise: EUR
- Coûts indirects: 3 %
- Frais généraux: 13 %
- Bénéfice: 6 %
- TVA: 20 %

## E Enveloppe et finition extérieure

### ED Enduits de mortier industriel

#### EDT Micro-mortiers de chaux et de ciment

**EDT010** m² Revêtement continu de parements en micro-mortier de chaux et de ciment.
Revêtement continu de parements en micro-mortier, de 3 mm d'épaisseur, réalisé sur surface absorbante. IMPRESSION: à base de copolymères acryliques en émulsion aqueuse, non diluée. COUCHE DE BASE: micro-mortier de chaux et de ciment, avec une taille maximale du granulat de 0,4 mm, couleur à choisir, avec résine acrylique et pigment, en deux couches, (1 kg/m² chaque couche). COUCHE DE FINITION: micro-mortier de chaux et de ciment, avec une taille maximale du granulat de 0,2 mm, couleur à choisir, avec résine acrylique et pigment, (0,5 kg/m²). COUCHE DE SCELLEMENT: impression à base de copolymères acryliques en émulsion aqueuse et vernis à l'eau en polyuréthane bicomposant.
Critère d'évaluation économique: Le prix ne comprend pas la surface support.
Inclut: Nettoyage de la surface support. Implantation des joints de dilatation et des pans. Application de la couche d'impression. Réalisation du mélange. Application de la couche de base. Ponçage des petites adhérences et imperfections. Application de la couche décorative. Application de la couche de scellement. Nettoyage final de la surface terminée.
Critère pour le métré: Surface mesurée selon documentation graphique du Projet, sans déduire les ouvertures inférieures à 4 m² et en déduisant, dans les ouvertures de surface supérieure à 4 m², l'excès sur 4 m².
Critère pour le mémoire: On mesurera la surface réellement exécutée selon les spécifications du Projet, en déduisant, dans les ouvertures de surface supérieure à 4 m², l'excès sur 4 m².

| Code | U | Désignation | Quantité | Prix | Montant |
|---|---|---|---|---|---|
| mt28mcc006a | l | Impression à base de copolymères acryliques en émulsion aqueuse, non diluée, pour régulariser la porosité et améliorer l'adhérence des supports absorbants, à appliquer au rouleau. (matériau) | 0.1 | 8.15 | 0.815 |
| mt28mcc010p | kg | Micro-mortier bicomposant, composé de ciment, chaux, granulats sélectionnés et additifs, avec une taille maximale du granulat de 0,4 mm, couleur à choisir, comme couche de base, à appliquer avec une truelle métallique. (matériau) | 2 | 4.7 | 9.400 |
| mt28mcc009a | l | Résine acrylique en base aqueuse. (matériau) | 1.038 | 6.63 | 6.882 |
| mt28mcc008 | U | Pigment, pour la coloration en masse de microciment. (matériau) | 0.2 | 31.04 | 6.208 |
| mt28mcc010f | kg | Micro-mortier bicomposant, composé de ciment, chaux, granulats sélectionnés et additifs, avec une taille maximale du granulat de 0,2 mm, couleur à choisir, comme couche de base, à appliquer avec une truelle métallique. (matériau) | 0.5 | 4.7 | 2.350 |
| mt28mcc020a | l | Impression à base de copolymères acryliques en émulsion aqueuse, comme pont de liaison entre le micro-mortier et le vernis, à appliquer à la brosse, au rouleau ou au pistolet. (matériau) | 0.12 | 23.67 | 2.840 |
| mt28mcc021a | l | Vernis à l'eau en polyuréthane bicomposant, à appliquer à la brosse, au rouleau ou au pistolet. (matériau) | 0.15 | 36.86 | 5.529 |
| mo020 | h | Compagnon professionnel III/CP2 construction. (main-d'œuvre) | 0.7 | 29.25 | 20.475 |
| mo113 | h | Ouvrier d'exécution I/OE1 construction. (main-d'œuvre) | 1.25 | 24.51 | 30.638 |
| % | % | Frais de chantier des unités d'ouvrage | 2 % | 85.137 | 1.703 |
|  |  | Coûts directs |  |  | 86.840 |

Déchets:
- pose: mt28mcc006a; facteur de déchet 0.045974
- pose: mt28mcc010p; facteur de déchet 0.0066
- pose: mt28mcc009a Résine acrylique en base aqueuse; facteur de déchet 0.0543035
- pose: mt28mcc010f; facteur de déchet 0.0066
- pose: mt28mcc020a; facteur de déchet 0.03
- pose: mt28mcc021a Vernis à l'eau en polyuréthane bicomposant, à appliquer à la brosse, au rouleau ou au pistolet; facteur de déchet 0.0275

## Ressources

**mt28mcc006a** l Impression à base de copolymères acryliques en émulsion aqueuse
Données techniques: Coût énergétique 75.751 MJ; Émission de CO2 2.884 kg; Code CED 17 09 04; Masse de l'élément 1 kg; Volume 0.000667 m3
Déchets:
- emballage: re150104 Emballages métalliques. (composant de déchet); quantité 0.052 kg; Code CED 15 01 04; Masse de l'élément 1 kg; Volume 0.001667 m3

**mt28mcc010p** kg Micro-mortier bicomposant
Données techniques: Coût énergétique 6.618 MJ; Émission de CO2 0.552 kg; Code CED 17 01 01; Masse de l'élément 1 kg; Volume 0.000667 m3
Déchets:
- emballage: re150101 Emballages en papier et en carton. (composant de déchet); quantité 0.014 kg; Code CED 15 01 01; Masse de l'élément 1 kg; Volume 0.001333 m3

**mt28mcc009a** l Résine acrylique en base aqueuse
Données techniques: Coût énergétique 86.976 MJ; Émission de CO2 3.310 kg; Code CED 17 09 04; Masse de l'élément 1.15 kg; Volume 0.000767 m3
Déchets:
- emballage: re150104 Emballages métalliques; quantité 0.046 kg

**mt28mcc010f** kg Micro-mortier bicomposant
Données techniques: Coût énergétique 6.618 MJ; Émission de CO2 0.552 kg; Code CED 17 01 01; Masse de l'élément 1 kg; Volume 0.000667 m3
Déchets:
- emballage: re150101 Emballages en papier et en carton; quantité 0.014 kg

**mt28mcc020a** l Impression à base de copolymères acryliques en émulsion aqueuse
Données techniques: Coût énergétique 75.866 MJ; Émission de CO2 2.890 kg; Code CED 17 09 04; Masse de l'élément 1 kg; Volume 0.000667 m3
Déchets:
- emballage: re150104 Emballages métalliques; quantité 0.064 kg

**mt28mcc021a** l Vernis à l'eau en polyuréthane bicomposant, à appliquer à la brosse, au rouleau ou au pistolet
Données techniques: Coût énergétique 33.294 MJ; Émission de CO2 1.976 kg; Code CED 08 01 11; Masse de l'élément 1.03 kg; Volume 0.001144 m3
Déchets:
- emballage: re150104 Emballages métalliques; quantité 0.057 kg
