# Rive d'une toiture avec des pièces en terre cuite

- Propriété du fichier: CYPE Ingenieros S.A.
- Format: FIEBDC-3/2016
- Logiciel: Générateur de prix de la construction. CYPE Ingenieros, S.A.
- Date: 10/06/2025
- Devise: EUR
- Coûts indirects: 3 %
- Frais généraux: 13 %
- Bénéfice: 6 %
- TVA: 20 %

## E Enveloppe et finition extérieure

### EU Couvertures de toitures inclinées

#### EUI Rives

**EUI010** m Rive d'une toiture avec des pièces en terre cuite.
Rive de toiture avec tuiles de rive pour le côté gauche, finition avec émail couleur marron, 43x14,5x14,5 cm, pour tuiles à emboîtement, posées avec du mortier de ciment, industriel, M-5. Comprend les recouvrements.
Inclut: Mise en place des tuiles avec du mortier.
Critère pour le métré: Longueur mesurée selon documentation graphique du Projet.
Critère pour le mémoire: On mesurera la longueur réellement exécutée selon les spécifications du Projet.

| Code | U | Désignation | Quantité | Prix | Montant |
|---|---|---|---|---|---|
| mt13tap056h | U | Tuile de rive pour le côté gauche, finition avec émail couleur marron, 43x14,5x14,5 cm, pour tuiles à emboîtement, selon NF EN 1304. (matériau) | 2.9 | 25.06 | 72.674 |
| mt08aaa010a | m³ | Eau. (matériau) | 0.01 | 1.5 | 0.015 |
| mt09mif010ca | t | Mortier industriel pour maçonnerie, de ciment, couleur grise, catégorie M-5 (résistance à la compression 5 N/mm²), fourni en sacs, selon NF EN 998-2. (matériau) | 0.056 | 53.48 | 2.995 |
| mo020 | h | Compagnon professionnel III/CP2 construction. (main-d'œuvre) | 0.195 | 30.66 | 5.979 |
| mo113 | h | Ouvrier d'exécution I/OE1 construction. (main-d'œuvre) | 0.195 | 25.69 | 5.010 |
| % | % | Frais de chantier des unités d'ouvrage | 2 % | 86.673 | 1.733 |
|  |  | Coûts directs |  |  | 88.406 |

Déchets:
- pose: mt13tap056h; facteur de déchet 0.0196
- pose: mt09mif010ca; facteur de déchet 0.0189

## Ressources

**mt13tap056h** U Tuile de rive pour le côté gauche
Données techniques: Coût énergétique 11.175 MJ; Émission de CO2 0.574 kg; Code CED 17 01 03; Masse de l'élément 2.85 kg; Volume 0.00228 m3
Déchets:
- emballage: re170201 Bois. (composant de déchet); quantité 0.003 kg; Code CED 17 02 01; Masse de l'élément 1 kg; Volume 0.000909 m3
- emballage: re170203 Plastique. (composant de déchet); quantité 0.002 kg; Code CED 17 02 03; Masse de l'élément 1 kg; Volume 0.001667 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois; quantité 0.463 kg
- emballage: re170203 Plastique; quantité 0.241 kg
