# Porte vitrée battante en verre trempé

- Propriété du fichier: CYPE Ingenieros S.A.
- Format: FIEBDC-3/2016
- Logiciel: Générateur de prix de la construction. CYPE Ingenieros, S.A.
- Date: 26/08/2025
- Devise: EUR
- Coûts indirects: 3 %
- Frais généraux: 13 %
- Bénéfice: 6 %
- TVA: 20 %

## E Enveloppe et finition extérieure

### EV Vitrages

#### EVP Portes vitrées

**EVP010** U Porte vitrée battante en verre trempé.
Porte vitrée battante en verre trempé incolore, de 2090x796 mm et de 10 mm d'épaisseur, classement des prestations 1C1. Comprend le kit de ferrures, en acier inoxydable AISI 304.
Inclut: Mise en place des ferrures. Mise en place de la porte. Signalisation des vantaux.
Critère pour le métré: Nombre d'unités prévues, selon documentation graphique du Projet.
Critère pour le mémoire: On mesurera le nombre d'unités réellement exécutées selon les spécifications du Projet.

| Code | U | Désignation | Quantité | Prix | Montant |
|---|---|---|---|---|---|
| mt21vtp030a | U | Porte vitrée battante en verre trempé incolore, de 2090x796 mm et de 10 mm d'épaisseur, classement des prestations 1C1. (matériau) | 1 | 82.94 | 82.940 |
| mt21vts050 | U | Kit de ferrures en acier inoxydable AISI 304, constitué de pentures et de gonds. (matériau) | 1 | 61.89 | 61.890 |
| mo055 | h | Compagnon professionnel III/CP2 vitrier. (main-d'œuvre) | 7.8 | 30.57 | 238.446 |
| % | % | Frais de chantier des unités d'ouvrage | 2 % | 383.276 | 7.666 |
|  |  | Coûts directs |  |  | 390.942 |

Déchets:
- pose: mt21vts050 Kit de ferrures en acier inoxydable AISI 304, constitué de pentures et de gonds; facteur de déchet 0.00450027

## Ressources

**mt21vtp030a** U Porte vitrée battante en verre trempé incolore, de 2090x796 mm et de 10 mm d'épaisseur, classement des prestations 1C1
Données techniques: Coût énergétique 598.768 MJ; Émission de CO2 44.027 kg
Déchets:
- emballage: re170203 Plastique. (composant de déchet); quantité 0.144 kg; Code CED 17 02 03; Masse de l'élément 1 kg; Volume 0.001667 m3
- emballage: re170604 Matériaux d'isolation distincts de ceux spécifiés dans les codes 17 06 01 et 17 06 03. (composant de déchet); quantité 0.03 kg; Code CED 17 06 04; Masse de l'élément 1 kg; Volume 0.001667 m3

**mt21vts050** U Kit de ferrures en acier inoxydable AISI 304, constitué de pentures et de gonds
Données techniques: Coût énergétique 93.163 MJ; Émission de CO2 13.317 kg; Code CED 17 04 05; Masse de l'élément 1.875 kg; Volume 0.000893 m3
Déchets:
- emballage: re170203 Plastique; quantité 0.04 kg
