# Paroi intérieure en tissus métalliques constitués de panneaux de maille en acier inoxydable

- Propriété du fichier: CYPE Ingenieros S.A.
- Format: FIEBDC-3/2016
- Logiciel: Générateur de prix de la construction. CYPE Ingenieros, S.A.
- Date: 25/10/2024
- Devise: EUR
- Coûts indirects: 3 %
- Frais généraux: 13 %
- Bénéfice: 6 %
- TVA: 20 %

## F Aménagements et finitions

### FC Cloisons

#### FCT Tissus métalliques

**FCT010** m² Paroi intérieure en tissus métalliques constitués de panneaux de maille en acier inoxydable.
Paroi intérieure en tissu métallique de panneaux de maille en acier inoxydable AISI 316, constitués de câbles et de tiges en position horizontale, avec un pourcentage de trous de 64%, poids 7,10 kg/m². Cadre périphérique constitué de platines métalliques soudées sur les deux faces du panneau, crochets, boulons et visserie, en acier inoxydable AISI 316. Comprend les ancrages chimiques pour la fixation du cadre périphérique.
Inclut: Implantation. Montage du cadre périphérique. Fixation du tissu métallique au cadre périphérique. Fixation du cadre périphérique au support. Résolution des points singuliers.
Critère pour le métré: Surface mesurée selon documentation graphique du Projet, sans déduire les ouvertures inférieures à 1 m².
Critère pour le mémoire: On mesurera la surface réellement exécutée selon les spécifications du Projet, sans déduire les ouvertures inférieures à 1 m².

| Code | U | Désignation | Quantité | Prix | Montant |
|---|---|---|---|---|---|
| mt26btr070b | m² | Tissu métallique de panneaux de maille en acier inoxydable AISI 316, constitués de câbles et de tiges en position horizontale, avec un pourcentage de trous de 64%, poids 7,1 kg/m². (matériau) | 1.02 | 139 | 141.780 |
| mt26btr075a | m | Cadre périphérique constitué de platines métalliques soudées sur les deux faces du panneau, crochets, boulons et visserie, en acier inoxydable AISI 316. (matériau) | 1.5 | 69.6 | 104.400 |
| mt26aaq010f | U | Ancrage chimique composé de résine et tige filetée en acier inoxydable A4-70, selon NF EN ISO 3506-1; avec écrou et rondelle, de 12 mm de diamètre. (matériau) | 1 | 4.9 | 4.900 |
| mo011 | h | Compagnon professionnel III/CP2 monteur. (main-d'œuvre) | 0.5 | 30.2 | 15.100 |
| mo080 | h | Ouvrier professionnel II/OP monteur. (main-d'œuvre) | 0.5 | 26.02 | 13.010 |
| % | % | Frais de chantier des unités d'ouvrage | 2 % | 279.190 | 5.584 |
|  |  | Coûts directs |  |  | 284.774 |

Déchets:
- pose: mt26btr070b; facteur de déchet 0.0045
- pose: mt26btr075a; facteur de déchet 0.0045

## Ressources

**mt26btr070b** m² Tissu métallique de panneaux de maille en acier inoxydable AISI 316
Données techniques: Coût énergétique 341.202 MJ; Émission de CO2 49.854 kg; Code CED 17 04 05; Masse de l'élément 7.1 kg; Volume 0.003381 m3
Déchets:
- emballage: re170203 Plastique. (composant de déchet); quantité 0.032 kg; Code CED 17 02 03; Masse de l'élément 1 kg; Volume 0.001667 m3

**mt26btr075a** m Cadre périphérique constitué de platines métalliques soudées sur les deux faces du panneau
Données techniques: Coût énergétique 56.967 MJ; Émission de CO2 8.298 kg; Code CED 17 04 05; Masse de l'élément 1.18 kg; Volume 0.000562 m3
Déchets:
- emballage: re170203 Plastique; quantité 0.008 kg

**mt26aaq010f** U Ancrage chimique composé de résine et tige filetée en acier inoxydable A4-70
Données techniques: Coût énergétique 15.985 MJ; Émission de CO2 1.389 kg; Code CED 17 09 04; Masse de l'élément 0.25 kg; Volume 0.000167 m3
Déchets:
- emballage: re150101 Emballages en papier et en carton. (composant de déchet); quantité 0.002 kg; Code CED 15 01 01; Masse de l'élément 1 kg; Volume 0.001333 m3
- emballage: re170203 Plastique; quantité 0.002 kg
