# Contrecloison en plaques silico-calcaires autoclavées

- Propriété du fichier: CYPE Ingenieros S.A.
- Format: FIEBDC-3/2016
- Logiciel: Générateur de prix de la construction. CYPE Ingenieros, S.A.
- Date: 04/07/2024
- Devise: EUR
- Coûts indirects: 3 %
- Frais généraux: 13 %
- Bénéfice: 6 %
- TVA: 20 %

## F Aménagements et finitions

### FD Doublages

#### FDO Contrecloisons en plaques silico-calcaires sur ossature métallique

**FDO010** m² Contrecloison en plaques silico-calcaires autoclavées.
Contrecloison indépendante, avec résistance au feu EI 180, selon NF EN 1364-1, de 50 mm d'épaisseur, constitué de plaque silico-calcaire autoclavée type coupe-feu de 20 mm d'épaisseur, formant un sandwich avec une plaque type coupe-feu de 20 mm d'épaisseur et une plaque type coupe-feu de 20 mm d'épaisseur, boulonnées directement sur une ossature autoportante en acier galvanisé formée de rails horizontaux, solidement fixés au plancher et au plafond et montants verticaux de 50 mm et 0,6 mm d'épaisseur avec une modulation de 600 mm et avec disposition renforcée "H", montés sur rails près de la paroi verticale. Comprend les fixations pour l'ancrage des rails et des montants métalliques; la visserie pour la fixation des plaques; la pâte pour le traitement des joints et le mastic intumescent Promaseal-A "PROMAT".
Critère d'évaluation économique: Le prix comprend la résolution des rencontres et des points singuliers, mais il ne comprend pas l'isolation à placer entre les plaques et le parement.
Inclut: Implantation et tracé sur les planchers inférieur et supérieur des profilés. Mise en place et fixation des montants sur les éléments horizontaux. Découpe des plaques. Fixation des plaques. Traitement des joints.
Critère pour le métré: Surface mesurée selon documentation graphique du Projet, sans dupliquer les coins ni les rencontres.
Critère pour le mémoire: On mesurera la surface réellement exécutée selon les spécifications du Projet, sans dupliquer les coins ni les rencontres.

| Code | U | Désignation | Quantité | Prix | Montant |
|---|---|---|---|---|---|
| mt12psg070i | m | Rail de profilé en acier galvanisé de 50 mm de largeur, selon NF DTU 25.41 P1-2 et NF EN 14195. (matériau) | 0.8 | 2.71 | 2.168 |
| mt12psg060i | m | Montant en profilé en acier galvanisé de 50 mm de largeur, selon NF DTU 25.41 P1-2 et NF EN 14195. (matériau) | 4 | 3.22 | 12.880 |
| mt12plo010gj | m² | Plaque silico-calcaire autoclavée, de 1200x2000 mm et 20 mm d'épaisseur, à bords longitudinaux amincis. (matériau) | 2.1 | 20.41 | 42.861 |
| mt12psg081d | U | Vis autoforeuse 3,5x35 mm. (matériau) | 10 | 0.01 | 0.100 |
| mt12psg081g | U | Vis autoforeuse 4,2x70 mm. (matériau) | 10 | 0.03 | 0.300 |
| mt12psg220 | U | Fixation composée d'une cheville et d'une vis 5x27. (matériau) | 2 | 0.06 | 0.120 |
| mt12ppo010a | kg | Pâte à joints. (matériau) | 0.25 | 1.67 | 0.418 |
| mt41php030a | U | Cartouche de 310 ml de mastic intumescent monocomposant, à base de résines acryliques, avec propriétés ignifuges, Promaseal-A "PROMAT", couleur blanche, Euroclasse D-s2, d0 de réaction au feu, selon NF EN 13501-1, apte à être peint, classe Y1, selon EOTA TR024. (matériau) | 0.2 | 7.13 | 1.426 |
| mo053 | h | Compagnon professionnel III/CP2 plaquiste. (main-d'œuvre) | 0.644 | 30.2 | 19.449 |
| mo100 | h | Ouvrier professionnel II/OP plaquiste. (main-d'œuvre) | 0.644 | 26.02 | 16.757 |
| % | % | Frais de chantier des unités d'ouvrage | 2 % | 96.479 | 1.930 |
|  |  | Coûts directs |  |  | 98.409 |

Déchets:
- pose: mt12psg070i Rail de profilé en acier galvanisé de 50 mm de largeur, selon NF DTU 25.41 P1-2 et NF EN 14195; facteur de déchet 0.0132164
- pose: mt12psg060i Montant en profilé en acier galvanisé de 50 mm de largeur, selon NF DTU 25.41 P1-2 et NF EN 14195; facteur de déchet 0.0111754
- pose: mt12plo010gj Plaque silico-calcaire autoclavée, de 1200x2000 mm et 20 mm d'épaisseur, à bords longitudinaux amincis; facteur de déchet 0.0304602
- pose: mt12psg081d Vis autoforeuse 3,5x35 mm; facteur de déchet 0.00526316
- pose: mt12psg081g Vis autoforeuse 4,2x70 mm; facteur de déchet 0.00515152
- pose: mt12ppo010a Pâte à joints; facteur de déchet 0.0075
- pose: mt41php030a; facteur de déchet 0.055

## Ressources

**mt12psg070i** m Rail de profilé en acier galvanisé de 50 mm de largeur, selon NF DTU 25.41 P1-2 et NF EN 14195
Données techniques: Coût énergétique 81.478 MJ; Émission de CO2 2.501 kg; Code CED 17 04 05; Masse de l'élément 0.61 kg; Volume 0.00029 m3
Déchets:
- emballage: re170203 Plastique. (composant de déchet); quantité 0.006 kg; Code CED 17 02 03; Masse de l'élément 1 kg; Volume 0.001667 m3

**mt12psg060i** m Montant en profilé en acier galvanisé de 50 mm de largeur, selon NF DTU 25.41 P1-2 et NF EN 14195
Données techniques: Coût énergétique 81.522 MJ; Émission de CO2 2.503 kg; Code CED 17 04 05; Masse de l'élément 0.61 kg; Volume 0.00029 m3
Déchets:
- emballage: re170203 Plastique; quantité 0.007 kg

**mt12plo010gj** m² Plaque silico-calcaire autoclavée, de 1200x2000 mm et 20 mm d'épaisseur, à bords longitudinaux amincis
Données techniques: Coût énergétique 374.323 MJ; Émission de CO2 24.602 kg; Code CED 17 09 04; Masse de l'élément 17.6 kg; Volume 0.011733 m3
Déchets:
- emballage: re170203 Plastique; quantité 0.029 kg

**mt12psg081d** U Vis autoforeuse 3,5x35 mm
Données techniques: Coût énergétique 0.019 MJ; Émission de CO2 0.002 kg; Code CED 17 04 05; Masse de l'élément 0.0019 kg
Déchets:
- emballage: re150101 Emballages en papier et en carton. (composant de déchet); quantité 0.001 kg; Code CED 15 01 01; Masse de l'élément 1 kg; Volume 0.001333 m3

**mt12psg081g** U Vis autoforeuse 4,2x70 mm
Données techniques: Coût énergétique 0.033 MJ; Émission de CO2 0.003 kg; Code CED 17 04 05; Masse de l'élément 0.0033 kg; Volume 0.000002 m3
Déchets:
- emballage: re150101 Emballages en papier et en carton; quantité 0.001 kg

**mt12ppo010a** kg Pâte à joints
Données techniques: Coût énergétique 13.573 MJ; Émission de CO2 0.475 kg; Code CED 17 08 02; Masse de l'élément 1 kg; Volume 0.001 m3
Déchets:
- emballage: re170203 Plastique; quantité 0.028 kg

**mt41php030a** U Cartouche de 310 ml de mastic intumescent monocomposant
Données techniques: Coût énergétique 37.186 MJ; Émission de CO2 1.557 kg; Code CED 17 09 04; Masse de l'élément 0.496 kg; Volume 0.000331 m3
Déchets:
- emballage: re170203 Plastique; quantité 0.1 kg
