# Coffre fort

- Propriété du fichier: CYPE Ingenieros S.A.
- Format: FIEBDC-3/2016
- Logiciel: Générateur de prix de la construction. CYPE Ingenieros, S.A.
- Date: 12/06/2024
- Devise: EUR
- Coûts indirects: 3 %
- Frais généraux: 13 %
- Bénéfice: 6 %
- TVA: 20 %

## F Aménagements et finitions

### FK Menuiseries intérieures et meubles

#### FKC Coffres forts

**FKC010** U Coffre fort.
Fourniture et installation en surface de coffre fort domestique, avec serrure avec clavier électronique, avec retard programmable et code d'urgence, serrure d'urgence de sécurité avec clé à gorges, couleur bleue, de 440x400x300 mm de dimensions extérieures, 430x392x245 mm de dimensions intérieures, 8,0 mm d'épaisseur de la porte et 4,0 mm d'épaisseur des parois.
Inclut: Implantation. Mise en place du coffre fort.
Critère pour le métré: Nombre d'unités prévues, selon documentation graphique du Projet.
Critère pour le mémoire: On mesurera le nombre d'unités réellement mises en place selon les spécifications du Projet.

| Code | U | Désignation | Quantité | Prix | Montant |
|---|---|---|---|---|---|
| mt41btv605ree | U | Coffre fort domestique à installer en surface, avec serrure avec clavier électronique, avec retard programmable et code d'urgence, serrure d'urgence de sécurité avec clé à gorges, couleur bleue, de 440x400x300 mm de dimensions extérieures, 430x392x245 mm de dimensions intérieures, 8 mm d'épaisseur de la porte et 4 mm d'épaisseur des parois, avec illumination intérieur avec led. (matériau) | 1 | 396.73 | 396.730 |
| mo011 | h | Compagnon professionnel III/CP2 monteur. (main-d'œuvre) | 0.85 | 30.2 | 25.670 |
| mo080 | h | Ouvrier professionnel II/OP monteur. (main-d'œuvre) | 0.85 | 26.02 | 22.117 |
| mo020 | h | Compagnon professionnel III/CP2 construction. (main-d'œuvre) | 1.35 | 29.25 | 39.488 |
| mo077 | h | Ouvrier professionnel II/OP construction. (main-d'œuvre) | 1.35 | 26.02 | 35.127 |
| % | % | Frais de chantier des unités d'ouvrage | 2 % | 519.132 | 10.383 |
|  |  | Coûts directs |  |  | 529.515 |
