# Peinture pour usage alimentaire

- Propriété du fichier: CYPE Ingenieros S.A.
- Format: FIEBDC-3/2016
- Logiciel: Générateur de prix de la construction. CYPE Ingenieros, S.A.
- Date: 12/06/2024
- Devise: EUR
- Coûts indirects: 3 %
- Frais généraux: 13 %
- Bénéfice: 6 %
- TVA: 20 %

## F Aménagements et finitions

### FP Peintures

#### FPA Peintures alimentaires

**FPA010** m² Peinture pour usage alimentaire.
Application manuelle de deux couches de peinture pour intérieur, à deux composants à base de résine époxy, couleur à choisir, finition mate, texture lisse, antidérapante, de résistance mécanique élevée et résistante aux agents chimiques, (rendement: 0,65 kg/m² par couche), application préalable d'une couche d'impression à deux composants, à base de résine époxy à viscosité faible, brossage et lavage de la surface à peindre via décapage chimique avec une solution d'acide chlorydrique diluée à 10% dans l'eau, sur des surfaces intérieures de citernes ou de silos en béton pour un usage alimentaire.
Inclut: Nettoyage et préparation de la surface support. Application de la couche d'apprêt. Préparation du mélange. Application de deux couches de finition.
Critère pour le métré: Surface mesurée selon documentation graphique du Projet, avec le même critère que le support de base.
Critère pour le mémoire: On mesurera la surface réellement exécutée selon les spécifications du Projet, avec le même critère que le support de base.

| Code | U | Désignation | Quantité | Prix | Montant |
|---|---|---|---|---|---|
| mt27pfj120 | l | Solution d'acide chlorydrique diluée dans l'eau à dix pour cent. (matériau) | 0.2 | 5 | 1.000 |
| mt27pxp035b | kg | Impression à deux composants, à base de résine époxy à viscosité faible, à appliquer à la brosse, au rouleau ou au pistolet. (matériau) | 0.25 | 14.24 | 3.560 |
| mt27pxp030ba | kg | Peinture pour intérieur, à deux composants à base de résine époxy, couleur à choisir, finition mate, texture lisse, antidérapante, de résistance mécanique élevée et résistante aux agents chimiques. (matériau) | 1.3 | 12.77 | 16.601 |
| mo038 | h | Compagnon professionnel III/CP2 peintre. (main-d'œuvre) | 0.192 | 29.25 | 5.616 |
| mo076 | h | Ouvrier professionnel II/OP peintre. (main-d'œuvre) | 0.192 | 26.02 | 4.996 |
| % | % | Frais de chantier des unités d'ouvrage | 2 % | 31.773 | 0.635 |
|  |  | Coûts directs |  |  | 32.408 |

Déchets:
- pose: mt27pfj120 Solution d'acide chlorydrique diluée dans l'eau à dix pour cent; facteur de déchet 0.014

## Ressources

**mt27pfj120** l Solution d'acide chlorydrique diluée dans l'eau à dix pour cent
Données techniques: Coût énergétique 2.026 MJ; Émission de CO2 0.136 kg; Code CED 06 01 06; Masse de l'élément 1.049 kg; Volume 0.001049 m3
Déchets:
- emballage: re170203 Plastique. (composant de déchet); quantité 0.003 kg; Code CED 17 02 03; Masse de l'élément 1 kg; Volume 0.001667 m3
