# Peinture à la chaux sur parement intérieur de mortier de chaux ou de mortier bâtard de chaux

- Propriété du fichier: CYPE Ingenieros S.A.
- Format: FIEBDC-3/2016
- Logiciel: Générateur de prix de la construction. CYPE Ingenieros, S.A.
- Date: 12/06/2024
- Devise: EUR
- Coûts indirects: 3 %
- Frais généraux: 13 %
- Bénéfice: 6 %
- TVA: 20 %

## F Aménagements et finitions

### FP Peintures

#### FPU Peintures naturelles à la chaux

**FPU010** m² Peinture à la chaux sur parement intérieur de mortier de chaux ou de mortier bâtard de chaux.
Application manuelle de deux couches de peinture à la chaux, couleur à choisir, la première couche diluée avec 30 à 40% d'eau et la suivante diluée avec 30% d'eau ou non diluée, (rendement: 0,33 l/m² chaque couche); application préalable d'une couche d'impression granuleuse translucide, sur parement intérieur de mortier de chaux ou de mortier bâtard de chaux, vertical et horizontal des vides d'ascenseurs et de cheminées.
Critère d'évaluation économique: Le prix comprend la protection des éléments du contour qui pourraient être affectés pendant les travaux et la résolution des points singuliers.
Inclut: Préparation, nettoyage et ponçage préalable du support. Humectage préalable de la surface support. Application d'une couche de fond. Application de deux couches de finition.
Critère pour le métré: Surface mesurée selon documentation graphique du Projet, avec le même critère que le support de base.
Critère pour le mémoire: On mesurera la surface réellement exécutée selon les spécifications du Projet, avec le même critère que le support de base.

| Code | U | Désignation | Quantité | Prix | Montant |
|---|---|---|---|---|---|
| mt27pci010a | l | Impression granuleuse, translucide, pour améliorer l'adhérence des peintures ou des revêtements à la chaux sur des surfaces difficiles. (matériau) | 0.2 | 6.53 | 1.306 |
| mt27pir200d | l | Peinture à la chaux écologique pour intérieur, à base de chaux grasse complètement éteinte et reposée, terres colorantes, carbonate calcique micronisé et additifs spéciaux, couleur à choisir, finition mate, texture lisse, antimoisissure, très perméable à la vapeur d'eau, résistante à la contamination urbaine, aux rayons UV et aux gaz de la combustion; à appliquer à la brosse, au rouleau ou au pistolet. (matériau) | 0.66 | 16.54 | 10.916 |
| mo038 | h | Compagnon professionnel III/CP2 peintre. (main-d'œuvre) | 0.178 | 29.25 | 5.207 |
| mo076 | h | Ouvrier professionnel II/OP peintre. (main-d'œuvre) | 0.178 | 26.02 | 4.632 |
| % | % | Frais de chantier des unités d'ouvrage | 2 % | 22.061 | 0.441 |
|  |  | Coûts directs |  |  | 22.502 |

Déchets:
- pose: mt27pir200d; facteur de déchet 0.021

## Ressources

**mt27pir200d** l Peinture à la chaux écologique pour intérieur
Données techniques: Coût énergétique 7.563 MJ; Émission de CO2 0.283 kg; Code CED 17 09 04; Masse de l'élément 1.4 kg; Volume 0.000933 m3
Déchets:
- emballage: re170201 Bois. (composant de déchet); quantité 0.006 kg; Code CED 17 02 01; Masse de l'élément 1 kg; Volume 0.000909 m3
