# Protection de coins, en mousse de polyuréthane de haute densité, pour extérieur

- Propriété du fichier: CYPE Ingenieros S.A.
- Format: FIEBDC-3/2016
- Logiciel: Générateur de prix de la construction. CYPE Ingenieros, S.A.
- Date: 12/06/2024
- Devise: EUR
- Coûts indirects: 3 %
- Frais généraux: 13 %
- Bénéfice: 6 %
- TVA: 20 %

## F Aménagements et finitions

### FR Protections

#### FRC Protections de coins

**FRC030** U Protection de coins, en mousse de polyuréthane de haute densité, pour extérieur.
Protection de coins à 90°, en mousse de polyuréthane de haute densité, pour extérieur, avec ailes de 90x90 mm, 10 mm d'épaisseur et 1200 mm de longueur, avec recouvrement de PVC, couleur à choisir, et ailes renforcées à ses extrémités. Mise en place: avec des vis et des chevilles.
Inclut: Nettoyage et préparation de la surface. Implantation. Mise en place de la protection.
Critère pour le métré: Nombre d'unités prévues, selon documentation graphique du Projet.
Critère pour le mémoire: On mesurera le nombre d'unités réellement mises en place selon les spécifications du Projet.

| Code | U | Désignation | Quantité | Prix | Montant |
|---|---|---|---|---|---|
| mt53pdi036a | U | Protection de coins à 90°, en mousse de polyuréthane de haute densité, pour extérieur, avec ailes de 90x90 mm, 10 mm d'épaisseur et 1200 mm de longueur, avec recouvrement de PVC, couleur à choisir, repoussant l'eau et ailes renforcées à ses extrémités, avec trous à visser à la surface support. (matériau) | 1 | 30.08 | 30.080 |
| mt26aaa240da | U | Cheville en nylon avec vis à tête fraisée, en acier inoxydable AISI 304, de 6 mm de diamètre et 35 mm de longueur. (matériau) | 3 | 0.24 | 0.720 |
| mo011 | h | Compagnon professionnel III/CP2 monteur. (main-d'œuvre) | 0.05 | 30.2 | 1.510 |
| mo080 | h | Ouvrier professionnel II/OP monteur. (main-d'œuvre) | 0.05 | 26.02 | 1.301 |
| % | % | Frais de chantier des unités d'ouvrage | 2 % | 33.611 | 0.672 |
|  |  | Coûts directs |  |  | 34.283 |

Déchets:
- pose: mt26aaa240da Cheville en nylon avec vis à tête fraisée, en acier inoxydable AISI 304, de 6 mm de diamètre et 35 mm de longueur; facteur de déchet 0.0045

## Ressources

**mt53pdi036a** U Protection de coins à 90°
Données techniques: Coût énergétique 21.810 MJ; Émission de CO2 1.118 kg
Déchets:
- emballage: re150101 Emballages en papier et en carton. (composant de déchet); quantité 0.072 kg; Code CED 15 01 01; Masse de l'élément 1 kg; Volume 0.001333 m3

**mt26aaa240da** U Cheville en nylon avec vis à tête fraisée, en acier inoxydable AISI 304, de 6 mm de diamètre et 35 mm de longueur
Données techniques: Coût énergétique 0.227 MJ; Émission de CO2 0.028 kg; Code CED 17 04 05; Masse de l'élément 0.004 kg; Volume 0.000002 m3
Déchets:
- emballage: re150101 Emballages en papier et en carton; quantité 0.001 kg
