# Revêtement mural intérieur avec panneau antichocs alvéolé en PVC

- Propriété du fichier: CYPE Ingenieros S.A.
- Format: FIEBDC-3/2016
- Logiciel: Générateur de prix de la construction. CYPE Ingenieros, S.A.
- Date: 12/06/2024
- Devise: EUR
- Coûts indirects: 3 %
- Frais généraux: 13 %
- Bénéfice: 6 %
- TVA: 20 %

## F Aménagements et finitions

### FR Protections

#### FRR Feuilles et panneaux de protection pour revêtements muraux

**FRR030** m² Revêtement mural intérieur avec panneau antichocs alvéolé en PVC.
Revêtement mural intérieur avec panneau antichocs alvéolé en PVC, de 200x3000 mm et 8 mm d'épaisseur, couleur blanche. Mise en place: avec des agrafes en acier inoxydable, sur lattes en MDF, en position horizontale, séparées de 50 cm entre elles et fixées au parement vertical avec des vis et des chevilles.
Inclut: Préparation et nettoyage du parement vertical. Implantation et coupe des lambourdes. Fixation des lattes. Implantation et coupe des panneaux. Mise en place des panneaux et des profils de finition.
Critère pour le métré: Surface mesurée selon documentation graphique du Projet, en déduisant les ouvertures de surface supérieure à 2 m².
Critère pour le mémoire: On mesurera la surface réellement exécutée selon les spécifications du Projet, en déduisant les ouvertures de surface supérieure à 2 m².

| Code | U | Désignation | Quantité | Prix | Montant |
|---|---|---|---|---|---|
| mt12pvc020e | m² | Panneau antichocs alvéolé en PVC, de 200x3000 mm et 8 mm d'épaisseur, couleur blanche, Euroclasse B-s3, d0 de réaction au feu, selon NF EN 13501-1, avec le prix augmenté de 20% pour cause de profils de finition. (matériau) | 1.05 | 42.7 | 44.835 |
| mt12pvc030a | m | Latte en MDF, de 30x10x3000 mm, pour paroi. (matériau) | 2 | 1.41 | 2.820 |
| mt26aaa240da | U | Cheville en nylon avec vis à tête fraisée, en acier inoxydable AISI 304, de 6 mm de diamètre et 35 mm de longueur. (matériau) | 5 | 0.24 | 1.200 |
| mt16aaa070 | U | Agrafe en acier inoxydable, de 14 mm. (matériau) | 10 | 0.4 | 4.000 |
| mo017 | h | Compagnon professionnel III/CP2 menuisier bois. (main-d'œuvre) | 0.25 | 29.77 | 7.443 |
| mo058 | h | Ouvrier professionnel II/OP menuisier bois. (main-d'œuvre) | 0.25 | 26.23 | 6.558 |
| % | % | Frais de chantier des unités d'ouvrage | 2 % | 66.856 | 1.337 |
|  |  | Coûts directs |  |  | 68.193 |

Déchets:
- pose: mt12pvc030a Latte en MDF, de 30x10x3000 mm, pour paroi; facteur de déchet 0.0125
- pose: mt26aaa240da Cheville en nylon avec vis à tête fraisée, en acier inoxydable AISI 304, de 6 mm de diamètre et 35 mm de longueur; facteur de déchet 0.0045

## Ressources

**mt12pvc030a** m Latte en MDF, de 30x10x3000 mm, pour paroi
Données techniques: Coût énergétique 13.678 MJ; Émission de CO2 0.460 kg; Code CED 17 02 01; Masse de l'élément 0.18 kg; Volume 0.000164 m3
Déchets:
- emballage: re170203 Plastique. (composant de déchet); quantité 0.08 kg; Code CED 17 02 03; Masse de l'élément 1 kg; Volume 0.001667 m3

**mt26aaa240da** U Cheville en nylon avec vis à tête fraisée, en acier inoxydable AISI 304, de 6 mm de diamètre et 35 mm de longueur
Données techniques: Coût énergétique 0.227 MJ; Émission de CO2 0.028 kg; Code CED 17 04 05; Masse de l'élément 0.004 kg; Volume 0.000002 m3
Déchets:
- emballage: re150101 Emballages en papier et en carton. (composant de déchet); quantité 0.001 kg; Code CED 15 01 01; Masse de l'élément 1 kg; Volume 0.001333 m3
