# Peinture de polyuréthane aliphatique, sur le sol du garage

- Propriété du fichier: CYPE Ingenieros S.A.
- Format: FIEBDC-3/2016
- Logiciel: Générateur de prix de la construction. CYPE Ingenieros, S.A.
- Date: 13/06/2024
- Devise: EUR
- Coûts indirects: 3 %
- Frais généraux: 13 %
- Bénéfice: 6 %
- TVA: 20 %

## F Aménagements et finitions

### FS Revêtements de sols

#### FSJ Peintures

**FSJ030** m² Peinture de polyuréthane aliphatique, sur le sol du garage.
Application manuelle de deux couches de peinture de polyuréthane aliphatique, couleur verte, finition satinée, texture lisse, (rendement: 0,2 l/m² chaque couche); application préalable d'une couche d'impression incolore à deux composants, à base de résine époxy sans dissolvants, à viscosité faible, sur le sol du garage en béton.
Inclut: Nettoyage général de la surface support. Préparation du mélange. Application d'une couche de fond. Application de deux couches de finition.
Critère pour le métré: Surface mesurée selon documentation graphique du Projet, avec le même critère que le support de base.
Critère pour le mémoire: On mesurera la surface réellement exécutée selon les spécifications du Projet, avec le même critère que le support de base.

| Code | U | Désignation | Quantité | Prix | Montant |
|---|---|---|---|---|---|
| mt27upx040b | kg | Impression incolore à deux composants, à base de résine époxy sans dissolvants, à viscosité faible, à appliquer sur surface support en béton ou en mortier. (matériau) | 0.3 | 12.48 | 3.744 |
| mt27upx020ba | kg | Vernis à deux composants pour intérieur, à base de polyuréthane aliphatique et dissolvant, couleur rouge, finition satinée, texture lisse, à appliquer au rouleau à poils courts, avec résistance aux rayons UV. (matériau) | 0.4 | 30.22 | 12.088 |
| mo038 | h | Compagnon professionnel III/CP2 peintre. (main-d'œuvre) | 0.12 | 29.25 | 3.510 |
| mo076 | h | Ouvrier professionnel II/OP peintre. (main-d'œuvre) | 0.12 | 26.02 | 3.122 |
| % | % | Frais de chantier des unités d'ouvrage | 2 % | 22.464 | 0.449 |
|  |  | Coûts directs |  |  | 22.913 |

Déchets:
- pose: mt27upx040b; facteur de déchet 0.03
- pose: mt27upx020ba; facteur de déchet 0.0275

## Ressources

**mt27upx040b** kg Impression incolore à deux composants
Données techniques: Coût énergétique 86.761 MJ; Émission de CO2 3.294 kg; Code CED 17 09 04; Masse de l'élément 1 kg; Volume 0.000667 m3
Déchets:
- emballage: re170203 Plastique. (composant de déchet); quantité 0.003 kg; Code CED 17 02 03; Masse de l'élément 1 kg; Volume 0.001667 m3

**mt27upx020ba** kg Vernis à deux composants pour intérieur
Données techniques: Coût énergétique 32.566 MJ; Émission de CO2 1.931 kg; Code CED 08 01 11; Masse de l'élément 1 kg; Volume 0.001111 m3
Déchets:
- emballage: re150104 Emballages métalliques. (composant de déchet); quantité 0.08 kg; Code CED 15 01 04; Masse de l'élément 1 kg; Volume 0.001667 m3
