# Tapis d'entrée au bâtiment, avec profilés en aluminium

- Propriété du fichier: CYPE Ingenieros S.A.
- Format: FIEBDC-3/2016
- Logiciel: Générateur de prix de la construction. CYPE Ingenieros, S.A.
- Date: 11/06/2025
- Devise: EUR
- Coûts indirects: 3 %
- Frais généraux: 13 %
- Bénéfice: 6 %
- TVA: 20 %

## F Aménagements et finitions

### FS Revêtements de sols

#### FSS Paillassons

**FSS010** m² Tapis d'entrée au bâtiment, avec profilés en aluminium.
Tapis d'entrée du bâtiment, capable de supporter des charges normales et lourdes, avec capacité de rétention de particules épaisses de saleté existant dans les chaussures, constitué de profilés en aluminium anodisé, finition naturelle, de 17 mm de hauteur, 28 mm de largeur et 5 mm de distance entre les profilés, avec insertions en caoutchouc combinées avec des bandes de brosses. POSE: sur décaissement dans revêtement de sol.
Inclut: Nettoyage de la surface support. Implantation. Mise en place.
Critère pour le métré: Surface mesurée selon documentation graphique du Projet.
Critère pour le mémoire: On mesurera la surface réellement exécutée selon les spécifications du Projet.

| Code | U | Désignation | Quantité | Prix | Montant |
|---|---|---|---|---|---|
| mt18fel110bb | m² | Tapis d'entrée du bâtiment, capable de supporter des charges normales et lourdes, avec capacité de rétention de particules épaisses de saleté existant dans les chaussures, constitué de profilés en aluminium anodisé, finition naturelle, de 17 mm de hauteur, 28 mm de largeur et 5 mm de distance entre les profilés, avec insertions en caoutchouc combinées avec des bandes de brosses, à installer dans un décaissement de sol. (matériau) | 1 | 664.45 | 664.450 |
| mo027 | h | Compagnon professionnel III/CP2 poseur de moquettes et de revêtements textiles. (main-d'œuvre) | 0.08 | 30.66 | 2.453 |
| mo065 | h | Ouvrier professionnel II/OP poseur de moquettes et de revêtements textiles. (main-d'œuvre) | 0.08 | 27.27 | 2.182 |
| % | % | Frais de chantier des unités d'ouvrage | 2 % | 669.085 | 13.382 |
|  |  | Coûts directs |  |  | 682.467 |

Déchets:
- pose: mt18fel110bb; facteur de déchet 0.024

## Ressources

**mt18fel110bb** m² Tapis d'entrée du bâtiment
Données techniques: Coût énergétique 2125.090 MJ; Émission de CO2 144.781 kg; Code CED 17 04 02; Masse de l'élément 19.8 kg; Volume 0.0132 m3
Déchets:
- emballage: re170203 Plastique. (composant de déchet); quantité 0.032 kg; Code CED 17 02 03; Masse de l'élément 1 kg; Volume 0.001667 m3
