# Boîte aux lettres individuelle pour extérieur

- Propriété du fichier: CYPE Ingenieros S.A.
- Format: FIEBDC-3/2016
- Logiciel: Générateur de prix de la construction. CYPE Ingenieros, S.A.
- Date: 12/06/2024
- Devise: EUR
- Coûts indirects: 3 %
- Frais généraux: 13 %
- Bénéfice: 6 %
- TVA: 20 %

## F Aménagements et finitions

### FZ Zones communes

#### FZC Réception du courrier

**FZC020** U Boîte aux lettres individuelle pour extérieur.
Boîte aux lettres extérieure, corps et porte en acier galvanisé couleur verte, avec ouverture vers le bas, de 160x475x225 mm, sur support. Comprend la serrure et les clés.
Inclut: Implantation. Mise en place du support vertical. Mise en place et fixation sur le support.
Critère pour le métré: Nombre d'unités prévues, selon documentation graphique du Projet.
Critère pour le mémoire: On mesurera le nombre d'unités réellement mises en place selon les spécifications du Projet.

| Code | U | Désignation | Quantité | Prix | Montant |
|---|---|---|---|---|---|
| mt45btv420f | U | Boîte aux lettres extérieure, corps et porte en acier galvanisé couleur verte, avec ouverture vers le bas, de 160x475x225 mm, avec serrure et clés. (matériau) | 1 | 31.04 | 31.040 |
| mt45btv421 | U | Support vertical en acier pour boîte aux lettres extérieure, de 152,4 cm de hauteur. (matériau) | 1 | 17.95 | 17.950 |
| mo080 | h | Ouvrier professionnel II/OP monteur. (main-d'œuvre) | 0.1 | 26.02 | 2.602 |
| % | % | Frais de chantier des unités d'ouvrage | 2 % | 51.592 | 1.032 |
|  |  | Coûts directs |  |  | 52.624 |

## Ressources

**mt45btv420f** U Boîte aux lettres extérieure
Données techniques: Coût énergétique 0.018 MJ; Émission de CO2 0.028 kg
Déchets:
- emballage: re150101 Emballages en papier et en carton. (composant de déchet); quantité 0.033 kg; Code CED 15 01 01; Masse de l'élément 1 kg; Volume 0.001333 m3

**mt45btv421** U Support vertical en acier pour boîte aux lettres extérieure, de 152,4 cm de hauteur
Données techniques: Coût énergétique 0.017 MJ; Émission de CO2 0.027 kg
Déchets:
- emballage: re150101 Emballages en papier et en carton; quantité 0.032 kg
