# Entrées de courrier et boîtes aux lettres sans fenêtre

- Propriété du fichier: CYPE Ingenieros S.A.
- Format: FIEBDC-3/2016
- Logiciel: Générateur de prix de la construction. CYPE Ingenieros, S.A.
- Date: 26/09/2024
- Devise: EUR
- Coûts indirects: 3 %
- Frais généraux: 13 %
- Bénéfice: 6 %
- TVA: 20 %

## F Aménagements et finitions

### FZ Zones communes

#### FZC Réception du courrier

**FZC030** U Entrées de courrier et boîtes aux lettres sans fenêtre.
Boîte aux lettres sans fenêtre en acier inoxydable AISI 304 finition brillante, de 312x125x395 mm. Comprend la visserie de fixation.
Inclut: Implantation. Fixation au parement via des éléments d'ancrage.
Critère pour le métré: Nombre d'unités prévues, selon documentation graphique du Projet.
Critère pour le mémoire: On mesurera le nombre d'unités réellement mises en place selon les spécifications du Projet.

| Code | U | Désignation | Quantité | Prix | Montant |
|---|---|---|---|---|---|
| mt45btv510j | U | Boîte aux lettres sans fenêtre en acier inoxydable AISI 304 finition brillante, de 312x125x395 mm, avec visserie de fixation. (matériau) | 1 | 79.83 | 79.830 |
| mo080 | h | Ouvrier professionnel II/OP monteur. (main-d'œuvre) | 0.1 | 26.02 | 2.602 |
| % | % | Frais de chantier des unités d'ouvrage | 2 % | 82.432 | 1.649 |
|  |  | Coûts directs |  |  | 84.081 |

## Ressources

**mt45btv510j** U Boîte aux lettres sans fenêtre en acier inoxydable AISI 304 finition brillante
Données techniques: Coût énergétique 0.019 MJ; Émission de CO2 0.029 kg
Déchets:
- emballage: re150101 Emballages en papier et en carton. (composant de déchet); quantité 0.035 kg; Code CED 15 01 01; Masse de l'élément 1 kg; Volume 0.001333 m3
