# Arrêt décoratif, de tôle perforée d'acier galvanisé

- Propriété du fichier: CYPE Ingenieros S.A.
- Format: FIEBDC-3/2016
- Logiciel: Générateur de prix de la construction. CYPE Ingenieros, S.A.
- Date: 12/06/2024
- Devise: EUR
- Coûts indirects: 3 %
- Frais généraux: 13 %
- Bénéfice: 6 %
- TVA: 20 %

## F Aménagements et finitions

### FZ Zones communes

#### FZD Divers

**FZD010** m² Arrêt décoratif, de tôle perforée d'acier galvanisé.
Arrêt décoratif, de tôle perforée d'acier galvanisé, avec perforations rondes en quinconce 60°, R6 T7,2, de 6 mm de diamètre et 7,2 mm de distance entre les centres de deux perforations contiguës, de 2,5 mm d'épaisseur et avec un 62% de la surface perforée; fixation à l'ossature métallique à l'aide de soudure dans tout son périmètre.
Inclut: Implantation des pièces. Découpe des pièces. Mise en place et à l'aplomb, nivellement et alignement. Résolution des rencontres et points singuliers.
Critère pour le métré: Surface mesurée selon documentation graphique du Projet.
Critère pour le mémoire: On mesurera la surface réellement exécutée selon les spécifications du Projet.

| Code | U | Désignation | Quantité | Prix | Montant |
|---|---|---|---|---|---|
| mt26aha020dd | m² | Tôle perforée d'acier galvanisé, avec perforations rondes en quinconce 60°, R6 T7,2, de 6 mm de diamètre et 7,2 mm de distance entre les centres de deux perforations contiguës, de 2,5 mm d'épaisseur et avec un 62% de la surface perforée. (matériau) | 1 | 53.65 | 53.650 |
| mq08sol020 | h | Équipement et éléments auxiliaires pour soudure électrique. (matériel) | 1 | 3.42 | 3.420 |
| mo018 | h | Compagnon professionnel III/CP2 menuisier PVC et métal. (main-d'œuvre) | 0.1 | 29.71 | 2.971 |
| mo059 | h | Ouvrier professionnel II/OP menuisier PVC et métal. (main-d'œuvre) | 0.1 | 26.1 | 2.610 |
| % | % | Frais de chantier des unités d'ouvrage | 2 % | 62.651 | 1.253 |
|  |  | Coûts directs |  |  | 63.904 |
